# Faixa corta-fogo de painéis de lã de rocha, no encontro entre a laje e a fachada cortina. Sistema "ROCKWOOL"

- Propriedade do ficheiro: CYPE Ingenieros S.A.
- Formato: FIEBDC-3/2016
- Programa: Gerador de preços para construção civil. CYPE Ingenieros, S.A.
- Data: 28/03/2024
- Moeda: EUR
- Custos indirectos: 3 %
- IVA: 23 %

## I Instalações

### IO Contra incêndios

#### IOF Protecção passiva contra incêndios: faixas corta-fogo

**IOF045** m² Faixa corta-fogo de painéis de lã de rocha, no encontro entre a laje e a fachada cortina. Sistema "ROCKWOOL".
Faixa corta-fogo em encontro entre laje e fachada cortina, com uma resistência ao fogo EI 60, sistema Conlit MC 60-90 "ROCKWOOL", composta por um painel rígido de lã de rocha Conlit Alu, revestido numa das suas faces com uma lâmina de alumínio reforçado, de 90 mm de espessura, resistência térmica 2,19 m²°C/W, condutibilidade térmica 0,035 W/(m°C), densidade 180 kg/m³, calor específico 0,84 J/kgK e factor de resistência à difusão do vapor de água 1,3, fixado à laje e à fachada cortina, com esquadras de aço galvanizado, Conlit MC, de 3 mm de espessura, esquadras de aço galvanizado, Conlit MC Inferior, de 3 mm de espessura, chapas de aço galvanizado, Espada Conlit MC, de 1 mm de espessura e parafusos de união, Conlit ACR 85, de 85 mm de comprimento. Inclusive elementos de fixação, rebites, adesivo à base de silicatos, de presa lenta, Cola Conlit "ROCKWOOL", para a colagem de peças de lã de rocha tipo Conlit e parafusos.
Inclui: Marcação. Preparação e corte dos painéis. Colocação dos esquadros e chapas. Colocação dos painéis. Ajuste e fixação dos esquadros e chapas. Vedação de juntas. Unão entre painéis com parafusos de fixação.
Critério de medição de projecto: Superfície medida segundo documentação gráfica de Projecto.
Critério de medição de obra: Medir-se-á a superfície realmente executada segundo especificações de Projecto.

| Código | Un | Descrição | Rendimento | Preço | Importância |
|---|---|---|---|---|---|
| mt16lrw086h | Ud | Esquadra de aço galvanizado, Conlit MC "ROCKWOOL", de 3 mm de espessura, inclusive ancoragens mecânicas de expansão de aço galvanizado. (material) | 1.66 | 13.75 | 22.825 |
| mt16lrw088h | Ud | Esquadra de aço galvanizado, Conlit MC Inferior "ROCKWOOL", de 3 mm de espessura, inclusive ancoragens mecânicas de expansão de aço galvanizado. (material) | 1.66 | 22.31 | 37.035 |
| mt16lrw087h | Ud | Chapa de aço galvanizado, Espada Conlit MC "ROCKWOOL", de 1 mm de espessura, com furos, inclusive rebites para fixação. (material) | 2.5 | 4.97 | 12.425 |
| mt16lrw080xf | m² | Painel rígido de lã de rocha Conlit Alu "ROCKWOOL", segundo EN 13162, revestido numa das suas faces com uma lâmina de alumínio reforçado, de 90 mm de espessura, resistência térmica 2,19 m²°C/W, condutibilidade térmica 0,035 W/(m°C), Euroclasse A1 de reacção ao fogo segundo NP EN 13501-1, densidade 180 kg/m³, calor específico 0,84 J/kgK e factor de resistência à difusão do vapor de água 1,3, para protecção contra incêndios de elementos construtivos. (material) | 1.2 | 121.76 | 146.112 |
| mt16lrw082Ud | Ud | Parafuso de união de arame de aço galvanizado em forma de hélice, Conlit ACR 85 "ROCKWOOL", de 85 mm de comprimento, para painéis de lã de rocha. (material) | 1.66 | 8.11 | 13.463 |
| mt16lrw081d | kg | Adesivo à base de silicatos, de presa lenta, Cola Conlit "ROCKWOOL", para a colagem de peças de lã de rocha tipo Conlit em instalações submetidas a altas temperaturas ou elementos de protecção passiva contra incêndios. (material) | 0.2 | 15.47 | 3.094 |
| mo054 | h | Oficial de 1ª montador de isolamentos. (mão de obra) | 0.25 | 23.31 | 5.828 |
| mo101 | h | Ajudante de montador de isolamentos. (mão de obra) | 0.25 | 22.13 | 5.533 |
| % | % | Custos directos complementares | 2 % | 246.315 | 4.926 |
|  |  | Custos directos |  |  | 251.241 |

Resíduos:
- colocação: mt16lrw087h Chapa de aço galvanizado, Espada Conlit MC "ROCKWOOL", de 1 mm de espessura, com furos, inclusive rebites para fixação; factor de resíduo 0.0188027
- colocação: mt16lrw080xf; factor de resíduo 0.03
- colocação: mt16lrw082Ud; factor de resíduo 0.00777778
- colocação: mt16lrw081d; factor de resíduo 0.03

## Recursos

**mt16lrw087h** Ud Chapa de aço galvanizado, Espada Conlit MC "ROCKWOOL", de 1 mm de espessura, com furos, inclusive rebites para fixação
Dados técnicos: Custo energético 10.284 MJ; Emissão de CO2 0.360 kg; Código LER 17 04 05; Massa do elemento 0.0593 kg; Volume 0.000028 m3
Resíduos:
- embalagem: re170203 Plástico. (componente de resíduo); rendimento 0.025 kg; Código LER 17 02 03; Massa do elemento 1 kg; Volume 0.001667 m3

**mt16lrw080xf** m² Painel rígido de lã de rocha Conlit Alu "ROCKWOOL"
Dados técnicos: Custo energético 225.072 MJ; Emissão de CO2 14.096 kg; Código LER 17 06 04; Massa do elemento 16.2 kg; Volume 0.027 m3
Resíduos:
- embalagem: re170203 Plástico; rendimento 0.034 kg

**mt16lrw082Ud** Ud Parafuso de união de arame de aço galvanizado em forma de hélice
Dados técnicos: Custo energético 3.211 MJ; Emissão de CO2 0.140 kg; Código LER 17 02 01; Massa do elemento 0.0162 kg; Volume 0.000015 m3
Resíduos:
- embalagem: re170203 Plástico; rendimento 0.028 kg

**mt16lrw081d** kg Adesivo à base de silicatos
Dados técnicos: Custo energético 0.291 MJ; Emissão de CO2 0.014 kg; Código LER 17 09 04; Massa do elemento 1 kg; Volume 0.000667 m3
Resíduos:
- embalagem: re170203 Plástico; rendimento 0.003 kg
