# Protecção passiva contra incêndios de condutas metálicas de ventilação e extracção de fumos, com lãs minerais, sistema "ROCKWOOL"

- Propriedade do ficheiro: CYPE Ingenieros S.A.
- Formato: FIEBDC-3/2016
- Programa: Gerador de preços para construção civil. CYPE Ingenieros, S.A.
- Data: 28/03/2024
- Moeda: EUR
- Custos indirectos: 3 %
- IVA: 23 %

## I Instalações

### IO Contra incêndios

#### IOJ Protecção passiva contra incêndios: instalações

**IOJ205** m² Protecção passiva contra incêndios de condutas metálicas de ventilação e extracção de fumos, com lãs minerais, sistema "ROCKWOOL".
Sistema de protecção passiva contra incêndios de conduta metálica horizontal de secção rectangular para garantir a resistência ao fogo EI 120 segundo EN 1366-1, sistema "ROCKWOOL", através do recobrimento com painéis rígidos de lã de rocha vulcânica Conlit Duct 120 "ROCKWOOL", segundo NP EN 14303, revestidos numa das suas faces com uma lâmina de alumínio reforçado cor preto, de 90 mm de espessura. Inclusive pernos electrossoldados para a fixação dos painéis à superfície metálica, adesivo à base de silicatos, de presa lenta, Cola Conlit "ROCKWOOL", para a colagem de peças de lã de rocha tipo Conlit, fita autocolante de alumínio, de cor preto, para vedação de uniões, perfis em U, de aço galvanizado, de 60 mm para o reforço do encontro entre a lã mineral e o paramento, e banda perimetral realizada com painel rígido de lã de rocha vulcânica, de 100 mm de largura para a vedação ignífuga do encontro entre a lã mineral e o paramento.
Inclui: Corte e ajuste dos painéis. Fixação dos painéis à superfície metálica. Resolução de juntas longitudinais entre painéis isolantes. Vedação de passagem de condutas metálicas entre sectores de incêndio. Colocação dos perfis de reforço. Vedação do encontro entre a lã mineral e o paramento.
Critério de medição de projecto: Superfície medida segundo documentação gráfica de Projecto.
Critério de medição de obra: Medir-se-á a superfície realmente executada segundo especificações de Projecto.

| Código | Un | Descrição | Rendimento | Preço | Importância |
|---|---|---|---|---|---|
| mt42cow010b | m² | Painel rígido de lã de rocha vulcânica Conlit Duct 120 "ROCKWOOL", segundo NP EN 14303, revestido numa das suas faces com uma lâmina de alumínio reforçado cor preto, de 90 mm de espessura, densidade 180 kg/m³, calor específico 840 J/kgK, factor de resistência à difusão do vapor de água 1,4 e Euroclasse A1 de reacção ao fogo segundo NP EN 13501-1, para a protecção contra incêndios de condutas metálicas rectangulares. (material) | 1.15 | 121.76 | 140.024 |
| mt42coi037e | Ud | Pernos electrossoldáveis, de 100 mm de comprimento, para fixação do painel à superfície metálica. (material) | 15 | 0.15 | 2.250 |
| mt16lrw081d | kg | Adesivo à base de silicatos, de presa lenta, Cola Conlit "ROCKWOOL", para a colagem de peças de lã de rocha tipo Conlit em instalações submetidas a altas temperaturas ou elementos de protecção passiva contra incêndios. (material) | 0.2 | 15.47 | 3.094 |
| mt42coi126a | m | Fita autocolante de alumínio, de cor preto, de 90 mm de largura, com adesivo à base de resinas acrílicas. (material) | 0.9 | 0.01 | 0.009 |
| mt12psg160b | m | Perfil em U, de aço galvanizado, de 60 mm. (material) | 0.67 | 1.14 | 0.764 |
| mt07pcl030 | Ud | Parafuso autoperfurante rosca-chapa, para fixação de chapas. (material) | 4 | 0.35 | 1.400 |
| mo054 | h | Oficial de 1ª montador de isolamentos. (mão de obra) | 0.472 | 23.31 | 11.002 |
| mo101 | h | Ajudante de montador de isolamentos. (mão de obra) | 0.472 | 22.13 | 10.445 |
| % | % | Custos directos complementares | 2 % | 168.988 | 3.380 |
|  |  | Custos directos |  |  | 172.368 |

Resíduos:
- colocação: mt42cow010b; factor de resíduo 0.03
- colocação: mt16lrw081d; factor de resíduo 0.03
- colocação: mt42coi126a Fita autocolante de alumínio, de cor preto, de 90 mm de largura, com adesivo à base de resinas acrílicas; factor de resíduo 0.048
- colocação: mt12psg160b Perfil em U, de aço galvanizado, de 60 mm; factor de resíduo 0.0188
- colocação: mt07pcl030 Parafuso autoperfurante rosca-chapa, para fixação de chapas; factor de resíduo 0.00428571

## Recursos

**mt42cow010b** m² Painel rígido de lã de rocha vulcânica Conlit Duct 120 "ROCKWOOL"
Dados técnicos: Custo energético 225.072 MJ; Emissão de CO2 14.096 kg; Código LER 17 06 04; Massa do elemento 16.2 kg; Volume 0.027 m3
Resíduos:
- embalagem: re170203 Plástico. (componente de resíduo); rendimento 0.034 kg; Código LER 17 02 03; Massa do elemento 1 kg; Volume 0.001667 m3

**mt16lrw081d** kg Adesivo à base de silicatos
Dados técnicos: Custo energético 0.291 MJ; Emissão de CO2 0.014 kg; Código LER 17 09 04; Massa do elemento 1 kg; Volume 0.000667 m3
Resíduos:
- embalagem: re170203 Plástico; rendimento 0.003 kg

**mt42coi126a** m Fita autocolante de alumínio, de cor preto, de 90 mm de largura, com adesivo à base de resinas acrílicas
Dados técnicos: Custo energético 4.067 MJ; Emissão de CO2 0.288 kg; Código LER 17 04 02; Massa do elemento 0.032 kg; Volume 0.000021 m3
Resíduos:
- embalagem: re170203 Plástico; rendimento 0.005 kg

**mt12psg160b** m Perfil em U, de aço galvanizado, de 60 mm
Dados técnicos: Custo energético 93.290 MJ; Emissão de CO2 2.859 kg; Código LER 17 04 05; Massa do elemento 0.7 kg; Volume 0.000333 m3
Resíduos:
- embalagem: re170203 Plástico; rendimento 0.005 kg

**mt07pcl030** Ud Parafuso autoperfurante rosca-chapa, para fixação de chapas
Dados técnicos: Custo energético 0.033 MJ; Emissão de CO2 0.003 kg; Código LER 17 04 05; Massa do elemento 0.0014 kg
Resíduos:
- embalagem: re150101 Embalagens de papel e cartão. (componente de resíduo); rendimento 0.001 kg; Código LER 15 01 01; Massa do elemento 1 kg; Volume 0.001333 m3
