# Protecção passiva contra incêndios de condutas metálicas de ventilação e extracção de fumos, com lãs minerais, sistema "ISOVER"

- Propriedade do ficheiro: CYPE Ingenieros S.A.
- Formato: FIEBDC-3/2016
- Programa: Gerador de preços para construção civil. CYPE Ingenieros, S.A.
- Data: 28/03/2024
- Moeda: EUR
- Custos indirectos: 3 %
- IVA: 23 %

## I Instalações

### IO Contra incêndios

#### IOJ Protecção passiva contra incêndios: instalações

**IOJ206** m² Protecção passiva contra incêndios de condutas metálicas de ventilação e extracção de fumos, com lãs minerais, sistema "ISOVER".
Sistema de protecção passiva contra incêndios de conduta metálica vertical de secção rectangular para garantir a resistência ao fogo EI 120 segundo EN 1366-1, sistema "ISOVER", através do recobrimento com painéis de lã mineral Ultimate® Protect Slab 4.0 "ISOVER", segundo NP EN 14303, de 90 mm de espessura. Inclusive pernos electrossoldados para a fixação dos painéis à superfície metálica, parafusos helicoidais de aço inoxidável Fire Protect Screw 200, de 200 mm de comprimento, para a união de juntas longitudinais entre painéis isolantes, pasta intumescente em base aquosa, Proteck BSF para a vedação ignífuga de passagem de condutas metálicas entre sectores de incêndio, adesivo incombustível e inorgânico, à base de silicato de sódio alcalino, Protect BSK, para a vedação ignífuga do encontro entre a lã mineral e o paramento, e perfis em L, de aço galvanizado, de 30 mm para o reforço do encontro entre a lã mineral e o paramento.
Inclui: Corte e ajuste dos painéis. Fixação dos painéis à superfície metálica. Resolução de juntas longitudinais entre painéis isolantes. Vedação de passagem de condutas metálicas entre sectores de incêndio. Vedação do encontro entre a lã mineral e o paramento. Colocação dos perfis de reforço.
Critério de medição de projecto: Superfície medida segundo documentação gráfica de Projecto.
Critério de medição de obra: Medir-se-á a superfície realmente executada segundo especificações de Projecto.

| Código | Un | Descrição | Rendimento | Preço | Importância |
|---|---|---|---|---|---|
| mt42coi120d | m² | Painel de lã mineral Ultimate® Protect Slab 4.0 "ISOVER", segundo NP EN 14303, de 90 mm de espessura, Euroclasse A1 de reacção ao fogo segundo NP EN 13501-1, para a protecção contra incêndios de condutas metálicas rectangulares. (material) | 1.1 | 70.1 | 77.110 |
| mt12psg160d | m | Perfil em L, de aço galvanizado, de 30 mm. (material) | 0.67 | 0.86 | 0.576 |
| mt42coi036b | Ud | Cartucho de 310 ml de pasta intumescente em base aquosa, Proteck BSF "ISOVER", cor branca, com pH neutro e sem dissolventes, para vedação ignífuga de passagem de condutas metálicas entre sectores de incêndio. (material) | 0.02 | 35.45 | 0.709 |
| mt42coi035b | kg | Adesivo incombustível e inorgânico, à base de silicato de sódio alcalino, Protect BSK "ISOVER", de presa lenta, para vedação ignífuga do encontro entre a lã mineral e o paramento. (material) | 0.05 | 9.03 | 0.452 |
| mt42coi037j | Ud | Pernos electrossoldáveis "ISOVER", de 100 mm de comprimento, para fixação do painel à superfície metálica. (material) | 18 | 0.15 | 2.700 |
| mt42coi038n | Ud | Parafuso helicoidal de aço inoxidável Fire Protect Screw 200 "ISOVER", de 200 mm de comprimento, para a união de juntas longitudinais entre painéis isolantes. (material) | 4 | 0.5 | 2.000 |
| mo054 | h | Oficial de 1ª montador de isolamentos. (mão de obra) | 0.5 | 23.31 | 11.655 |
| mo101 | h | Ajudante de montador de isolamentos. (mão de obra) | 0.5 | 22.13 | 11.065 |
| % | % | Custos directos complementares | 2 % | 106.267 | 2.125 |
|  |  | Custos directos |  |  | 108.392 |

Resíduos:
- colocação: mt42coi120d; factor de resíduo 0.03
- colocação: mt12psg160d Perfil em L, de aço galvanizado, de 30 mm; factor de resíduo 0.0188
- colocação: mt42coi036b; factor de resíduo 0.0275
- colocação: mt42coi038n; factor de resíduo 0.00356021

## Recursos

**mt42coi120d** m² Painel de lã mineral Ultimate® Protect Slab 4.0 "ISOVER"
Dados técnicos: Custo energético 102.222 MJ; Emissão de CO2 5.159 kg; Código LER 17 06 04; Massa do elemento 2.7 kg; Volume 0.0045 m3
Resíduos:
- embalagem: re170203 Plástico. (componente de resíduo); rendimento 0.034 kg; Código LER 17 02 03; Massa do elemento 1 kg; Volume 0.001667 m3

**mt12psg160d** m Perfil em L, de aço galvanizado, de 30 mm
Dados técnicos: Custo energético 46.887 MJ; Emissão de CO2 1.442 kg; Código LER 17 04 05; Massa do elemento 0.35 kg; Volume 0.000167 m3
Resíduos:
- embalagem: re170203 Plástico; rendimento 0.005 kg

**mt42coi036b** Ud Cartucho de 310 ml de pasta intumescente em base aquosa
Dados técnicos: Custo energético 46.874 MJ; Emissão de CO2 2.038 kg; Código LER 17 09 04; Massa do elemento 0.496 kg; Volume 0.000331 m3
Resíduos:
- embalagem: re170203 Plástico; rendimento 0.2 kg

**mt42coi038n** Ud Parafuso helicoidal de aço inoxidável Fire Protect Screw 200 "ISOVER"
Dados técnicos: Custo energético 1.850 MJ; Emissão de CO2 0.270 kg; Código LER 17 04 05; Massa do elemento 0.0382 kg; Volume 0.000018 m3
Resíduos:
- embalagem: re150101 Embalagens de papel e cartão. (componente de resíduo); rendimento 0.001 kg; Código LER 15 01 01; Massa do elemento 1 kg; Volume 0.001333 m3
