# Protecção passiva contra incêndios de estrutura metálica, com argamassa projectada. Sistema "ISOVER"

- Propriedade do ficheiro: CYPE Ingenieros S.A.
- Formato: FIEBDC-3/2016
- Programa: Gerador de preços para construção civil. CYPE Ingenieros, S.A.
- Data: 28/03/2024
- Moeda: EUR
- Custos indirectos: 3 %
- IVA: 23 %

## I Instalações

### IO Contra incêndios

#### IOR Protecção passiva contra incêndios: estruturas

**IOR036** m² Protecção passiva contra incêndios de estrutura metálica, com argamassa projectada. Sistema "ISOVER".
Sistema de protecção passiva contra incêndios de viga de aço, HEA 100, protegida nas suas 4 faces e com uma resistência ao fogo de 30 minutos, através de projecção pneumática de argamassa de lã de rocha branca Banroc Pyro "ISOVER", com uma espessura média de 10 mm, aplicada directamente sobre o suporte.
Inclui: Limpeza e preparação da superfície do perfil metálico. Protecção dos elementos da envolvente que possam ser afectados durante os trabalhos de projecção. Projecção mecânica da argamassa.
Critério de medição de projecto: Superfície medida segundo documentação gráfica de Projecto.
Critério de medição de obra: Medir-se-á a superfície realmente executada segundo especificações de Projecto.

| Código | Un | Descrição | Rendimento | Preço | Importância |
|---|---|---|---|---|---|
| mt16lri020a | kg | Argamassa de lã de rocha branca Banroc Pyro "ISOVER" para protecção passiva contra o fogo através de projecção, resistência térmica 0,053 m²°C/W, condutibilidade térmica 0,061 W/(m°C), Euroclasse A1 de reacção ao fogo segundo NP EN 13501-1. (material) | 3 | 2 | 6.000 |
| mq06pym010 | h | Misturadora-bombeadora para argamassas e gessos projectados, de 3 m³/h. (equipamento) | 0.172 | 8.52 | 1.465 |
| mo030 | h | Oficial de 1ª aplicador de produtos isolantes. (mão de obra) | 0.172 | 22.68 | 3.901 |
| mo068 | h | Ajudante de aplicador de produtos isolantes. (mão de obra) | 0.172 | 22.13 | 3.806 |
| % | % | Custos directos complementares | 2 % | 15.172 | 0.303 |
|  |  | Custos directos |  |  | 15.475 |

Resíduos:
- colocação: mt16lri020a; factor de resíduo 0.012

## Recursos

**mt16lri020a** kg Argamassa de lã de rocha branca Banroc Pyro "ISOVER" para protecção passiva contra o fogo através de projecção
Dados técnicos: Custo energético 57.790 MJ; Emissão de CO2 1.500 kg; Código LER 17 06 04; Massa do elemento 1 kg; Volume 0.001667 m3
