# Vedação de junta de dilatação, com vedante elástico. Sistema "HILTI"

- Propriedade do ficheiro: CYPE Ingenieros S.A.
- Formato: FIEBDC-3/2016
- Programa: Gerador de preços para construção civil. CYPE Ingenieros, S.A.
- Data: 28/03/2024
- Moeda: EUR
- Custos indirectos: 3 %
- IVA: 23 %

## I Instalações

### IO Contra incêndios

#### IOU Protecção passiva contra incêndios: juntas

**IOU011** m Vedação de junta de dilatação, com vedante elástico. Sistema "HILTI".
Vedação de junta de dilatação vertical em parede, com uma largura média de junta de 6 mm, para protecção passiva contra incêndios e garantir a resistência ao fogo EI 180, com painel rígido de lã mineral, segundo EN 13162, de 40 mm de espessura como material de enchimento, recoberto por ambas as faces com uma camada de 6 mm de espessura de vedante elástico de silicone com propriedades ignífugas, modelo CFS-S SIL CW "HILTI", cor branco.
Inclui: Limpeza e preparação da junta. Inserção do material de enchimento. Aplicação do vedante. Alisamento com espátula. Limpeza final.
Critério de medição de projecto: Comprimento medido segundo documentação gráfica de Projecto.
Critério de medição de obra: Medir-se-á o comprimento realmente executado segundo especificações de Projecto.

| Código | Un | Descrição | Rendimento | Preço | Importância |
|---|---|---|---|---|---|
| mt16lra010b | m² | Painel rígido de lã mineral, segundo EN 13162, não revestido, de 40 mm de espessura, resistência térmica 1,1 m²°C/W, condutibilidade térmica 0,035 W/(m°C), Euroclasse A1 de reacção ao fogo segundo NP EN 13501-1, capacidade de absorção de água a curto prazo <=1 kg/m² e factor de resistência à difusão do vapor de água 1. (material) | 0.041 | 13.59 | 0.557 |
| mt41phi020g | Ud | Cartucho de 310 ml de vedante elástico de silicone com propriedades ignífugas, modelo CFS-S SIL CW "HILTI", cor branco, para vedação de juntas e aberturas lineares. (material) | 0.232 | 28.6 | 6.635 |
| mo113 | h | Operário não qualificado construção. (mão de obra) | 0.16 | 21.45 | 3.432 |
| % | % | Custos directos complementares | 2 % | 10.624 | 0.212 |
|  |  | Custos directos |  |  | 10.836 |

Resíduos:
- colocação: mt16lra010b; factor de resíduo 0.0334135

## Recursos

**mt16lra010b** m² Painel rígido de lã mineral
Dados técnicos: Custo energético 280.306 MJ; Emissão de CO2 7.345 kg; Código LER 17 06 04; Massa do elemento 4.8 kg; Volume 0.008 m3
Resíduos:
- embalagem: re170203 Plástico. (componente de resíduo); rendimento 0.03 kg; Código LER 17 02 03; Massa do elemento 1 kg; Volume 0.001667 m3
