# Armário para extintor de pó. Instalação em superfície

- Propriedade do ficheiro: CYPE Ingenieros S.A.
- Formato: FIEBDC-3/2016
- Programa: Gerador de preços para construção civil. CYPE Ingenieros, S.A.
- Data: 10/06/2024
- Moeda: EUR
- Custos indirectos: 3 %
- IVA: 23 %

## I Instalações

### IO Contra incêndios

#### IOX Extintores

**IOX510** Ud Armário para extintor de pó. Instalação em superfície.
Armário de chapa de aço acabamento com tinta epóxi cor vermelho RAL 3000, com porta para envidraçar, de 270x640x220 mm, para extintor de pó de 6 a 12 kg. Instalação em superfície. Inclusive acessórios de montagem.
Inclui: Colocação e fixação do armário. Colocação, ajuste e fixação do vidro.
Critério de medição de projecto: Número de unidades previstas, segundo documentação gráfica de Projecto.
Critério de medição de obra: Medir-se-á o número de unidades realmente colocadas segundo especificações de Projecto.

| Código | Un | Descrição | Rendimento | Preço | Importância |
|---|---|---|---|---|---|
| mt41ixw110b | Ud | Armário de chapa de aço acabamento com tinta epóxi cor vermelho RAL 3000, com porta para envidraçar, de 270x640x220 mm, para extintor de pó de 6 a 12 kg, com acessórios de montagem. (material) | 1 | 67.59 | 67.590 |
| mt41ixw020 | m² | Vidro incolor de 4 mm de espessura. (material) | 0.173 | 15.58 | 2.695 |
| mo113 | h | Operário não qualificado construção. (mão de obra) | 0.3 | 21.45 | 6.435 |
| % | % | Custos directos complementares | 2 % | 76.720 | 1.534 |
|  |  | Custos directos |  |  | 78.254 |

Resíduos:
- colocação: mt41ixw020 Vidro incolor de 4 mm de espessura; factor de resíduo 0.011

## Recursos

**mt41ixw020** m² Vidro incolor de 4 mm de espessura
Dados técnicos: Custo energético 150.287 MJ; Emissão de CO2 11.230 kg; Código LER 17 02 02; Massa do elemento 10 kg; Volume 0.01 m3
Resíduos:
- embalagem: re170604 Materiais de isolamento não abrangidos em 17 06 01 e 17 06 03. (componente de resíduo); rendimento 0.013 kg; Código LER 17 06 04; Massa do elemento 1 kg; Volume 0.001667 m3
