# Tubo de queda à vista em ferro fundido

- Propriedade do ficheiro: CYPE Ingenieros S.A.
- Formato: FIEBDC-3/2016
- Programa: Gerador de preços para construção civil. CYPE Ingenieros, S.A.
- Data: 28/03/2024
- Moeda: EUR
- Custos indirectos: 3 %
- IVA: 23 %

## I Instalações

### IS Drenagem de águas

#### ISB Tubos de queda

**ISB021** m Tubo de queda à vista em ferro fundido.
Tubo de queda da rede de drenagem de águas pluviais, formado por tubo de ferro fundido cinzento, de 100 mm de diâmetro e 3,5 mm de espessura; união à pressão com junta elástica. Inclusive material auxiliar para montagem e fixação, acessórios e peças especiais.
Inclui: Marcação do traçado do tubo de queda e da localização dos elementos de fixação. Disposição doa tubos. Fixação do material auxiliar para montagem e fixação à obra. Montagem, ligação e verificação do seu correcto funcionamento. Realização de ensaios.
Critério de medição de projecto: Comprimento medido segundo documentação gráfica de Projecto.
Critério de medição de obra: Medir-se-á o comprimento realmente executado segundo especificações de Projecto.

| Código | Un | Descrição | Rendimento | Preço | Importância |
|---|---|---|---|---|---|
| mt36bfg400b | Ud | Material auxiliar para montagem e fixação das tubagens de ferro fundido cinzento, de 100 mm de diâmetro. (material) | 1 | 0.91 | 0.910 |
| mt36bfg010t | m | Tubo de ferro fundido cinzento, de 100 mm de diâmetro e 3,5 mm de espessura, com extremo abocardado e junta elástica, segundo EN 877, com o preço incrementado em 30% relativamente a acessórios e peças especiais. (material) | 1 | 23.78 | 23.780 |
| mo008 | h | Oficial de 1ª canalizador. (mão de obra) | 0.56 | 23.31 | 13.054 |
| mo107 | h | Ajudante de canalizador. (mão de obra) | 0.28 | 22.09 | 6.185 |
| % | % | Custos directos complementares | 2 % | 43.929 | 0.879 |
|  |  | Custos directos |  |  | 44.808 |

Resíduos:
- colocação: mt36bfg010t; factor de resíduo 0.0327455

## Recursos

**mt36bfg010t** m Tubo de ferro fundido cinzento
Dados técnicos: Custo energético 84.382 MJ; Emissão de CO2 4.278 kg; Código LER 17 04 05; Massa do elemento 8.4 kg; Volume 0.004 m3
Resíduos:
- embalagem: re170201 Madeira. (componente de resíduo); rendimento 0.011 kg; Código LER 17 02 01; Massa do elemento 1 kg; Volume 0.000909 m3
- embalagem: re170203 Plástico. (componente de resíduo); rendimento 0.003 kg; Código LER 17 02 03; Massa do elemento 1 kg; Volume 0.001667 m3
