# Sistema de detecção de monóxido de carbono

- Propriedade do ficheiro: CYPE Ingenieros S.A.
- Formato: FIEBDC-3/2016
- Programa: Gerador de preços para construção civil. CYPE Ingenieros, S.A.
- Data: 28/03/2024
- Moeda: EUR
- Custos indirectos: 3 %
- IVA: 23 %

## I Instalações

### IV Ventilação

#### IVG Ventilação mecânica para garagens

**IVG050** Ud Sistema de detecção de monóxido de carbono.
Sistema de detecção automática de monóxido de carbono (CO), formado por central com uma capacidade máxima de 1 zona de detecção, detector de monóxido de carbono, e canalização com tubo de protecção colocado superficialmente de rígido VD. Incluindo cablagem com condutores de cobre e quantos acessórios sejam necessários para a sua correcta instalação.
Inclui: Marcação da canalização eléctrica e elementos que compõem a instalação. Colocação e fixação do tubo de protecção dos cabos. Colocação de cabos. Montagem e ligações de detectores e central. Verificação do seu correcto funcionamento.
Critério de medição de projecto: Número de unidades previstas, segundo documentação gráfica de Projecto.
Critério de medição de obra: Medir-se-á o número de unidades realmente executadas segundo especificações de Projecto.

| Código | Un | Descrição | Rendimento | Preço | Importância |
|---|---|---|---|---|---|
| mt35tpt010ke | m | Tubo rígido de PVC VD-F de 16 mm de diâmetro exterior e 1,3 mm de espessura. Resistência à compressão 1250 N, resistência ao impacto 6 joules, temperatura de trabalho -25°C até 90°C, classificação 4442, segundo NP EN 61386-1 e NP EN 61386-21, com o preço incrementado em 20% relativamente a acessórios e peças especiais. (material) | 20 | 1.78 | 35.600 |
| mt35cep010aa | m | Cabo unipolar H07V-U, sendo a sua tensão atribuída de 450/750 V, reacção ao fogo classe Eca segundo NP EN 50575, com condutor unifilar de cobre classe 1 de 1,5 mm² de secção, com isolamento de PVC. Segundo NP 2356-3. (material) | 55 | 0.08 | 4.400 |
| mt41pig310 | Ud | Detector de monóxido de carbono, formado por um elemento sensível às partículas de monóxido de carbono com tecnologia por semicondutor, para alimentação de 13 a 28 Vcc, com led de activação e indicador de alarme e base intercambiável. (material) | 1 | 77.2 | 77.200 |
| mt41pig300a | Ud | Central de detecção automática de monóxido de carbono, microprocessada de 1 zona de detecção, com caixa e porta metálica com fechadura, com módulo de alimentação, rectificador de corrente, painel de controlo com display retroiluminado para indicar a concentração do gás em partes por milhão, ajustar os níveis de ventilação, alarme e sensibilidade de detecção, aviso e indicação de avaria. (material) | 1 | 430.92 | 430.920 |
| mt41www020 | Ud | Material auxiliar para instalações de detecção e alarme. (material) | 1 | 1.58 | 1.580 |
| mo006 | h | Oficial de 1ª instalador de redes e equipamentos de detecção e segurança. (mão de obra) | 3.2 | 23.31 | 74.592 |
| mo105 | h | Ajudante de instalador de redes e equipamentos de detecção e segurança. (mão de obra) | 3.2 | 22.09 | 70.688 |
| % | % | Custos directos complementares | 2 % | 694.980 | 13.900 |
|  |  | Custos directos |  |  | 708.880 |

Resíduos:
- colocação: mt35tpt010ke; factor de resíduo 0.0275
- colocação: mt35cep010aa; factor de resíduo 0.0165

## Recursos

**mt35tpt010ke** m Tubo rígido de PVC VD-F de 16 mm de diâmetro exterior e 1,3 mm de espessura. Resistência à compressão 1250 N
Dados técnicos: Custo energético 7.750 MJ; Emissão de CO2 0.385 kg; Código LER 17 02 03; Massa do elemento 0.08 kg; Volume 0.000133 m3

**mt35cep010aa** m Cabo unipolar H07V-U
Dados técnicos: Custo energético 0.772 MJ; Emissão de CO2 0.069 kg; Código LER 17 04 11; Massa do elemento 0.02 kg; Volume 0.000013 m3
Resíduos:
- embalagem: re150101 Embalagens de papel e cartão. (componente de resíduo); rendimento 0.065 kg; Código LER 15 01 01; Massa do elemento 1 kg; Volume 0.001333 m3

**mt41pig310** Ud Detector de monóxido de carbono
Dados técnicos: Custo energético 21.621 MJ; Emissão de CO2 1.166 kg
Resíduos:
- embalagem: re150101 Embalagens de papel e cartão; rendimento 0.035 kg

**mt41pig300a** Ud Central de detecção automática de monóxido de carbono
Dados técnicos: Custo energético 27.209 MJ; Emissão de CO2 2.609 kg
Resíduos:
- embalagem: re150101 Embalagens de papel e cartão; rendimento 1.786 kg
