# Conduta flexível de parede dupla, com parede interior de alumínio e poliéster, e parede exterior de PVC, com isolamento

- Propriedade do ficheiro: CYPE Ingenieros S.A.
- Formato: FIEBDC-3/2016
- Programa: Gerador de preços para construção civil. CYPE Ingenieros, S.A.
- Data: 28/03/2024
- Moeda: EUR
- Custos indirectos: 3 %
- IVA: 23 %

## I Instalações

### IV Ventilação

#### IVV Condutas de admissão e extracção para ventilação

**IVV370** m Conduta flexível de parede dupla, com parede interior de alumínio e poliéster, e parede exterior de PVC, com isolamento.
Conduta de ventilação, formada por tubo flexível de parede dupla com isolamento, de 125 mm de diâmetro nominal, composto por parede interior de alumínio, poliéster e cabo de aço em espiral de 126 mm de diâmetro interior, parede exterior de fios de fibra de vidro recobertos de PVC cor cinzento de 185 mm de diâmetro exterior e isolamento entre paredes através de fibra de vidro de 25 mm de espessura, intervalo de temperatura de trabalho de -30 a 140°C e resistência térmica 0,65 m²°C/W. Inclusive material auxiliar para montagem e fixação, acessórios e peças especiais.
Inclui: Marcação do traçado da conduta e da localização dos elementos de fixação. Colocação de tubos, acessórios e peças especiais. Fixação do material auxiliar para montagem e fixação à obra. Montagem, ligação e verificação do seu correcto funcionamento.
Critério de medição de projecto: Comprimento medido segundo documentação gráfica de Projecto.
Critério de medição de obra: Medir-se-á o comprimento realmente executado segundo especificações de Projecto.

| Código | Un | Descrição | Rendimento | Preço | Importância |
|---|---|---|---|---|---|
| mt42zeh206a | Ud | Material auxiliar para montagem e fixação das condutas flexíveis de parede dupla com isolamento, de 125 mm de diâmetro nominal, com parede interior de alumínio e poliéster, e parede exterior de PVC. (material) | 1 | 1.48 | 1.480 |
| mt42zeh205ab | m | Tubo flexível de parede dupla com isolamento, de 125 mm de diâmetro nominal, composto por parede interior de alumínio, poliéster e cabo de aço em espiral de 126 mm de diâmetro interior, parede exterior de fios de fibra de vidro recobertos de PVC cor cinzento de 185 mm de diâmetro exterior e isolamento entre paredes através de fibra de vidro de 25 mm de espessura, intervalo de temperatura de trabalho de -30 a 140°C e resistência térmica 0,65 m²°C/W, fornecido em tramos de 6 m, com o preço incrementado em 5% relativamente a acessórios e peças especiais. (material) | 1 | 31.14 | 31.140 |
| mo011 | h | Oficial de 1ª montador. (mão de obra) | 0.161 | 23.31 | 3.753 |
| mo080 | h | Ajudante de montador. (mão de obra) | 0.081 | 22.13 | 1.793 |
| % | % | Custos directos complementares | 2 % | 38.166 | 0.763 |
|  |  | Custos directos |  |  | 38.929 |
