# Acessório para tubo de aço preto

- Propriedade do ficheiro: CYPE Ingenieros S.A.
- Formato: FIEBDC-3/2016
- Programa: Gerador de preços para construção civil. CYPE Ingenieros, S.A.
- Data: 28/03/2024
- Moeda: EUR
- Custos indirectos: 3 %
- IVA: 23 %

## I Instalações

### IW Suportes, tubos e acessórios para fluidos

#### IWA De aço

**IWA105** Ud Acessório para tubo de aço preto.
Manguito de ferro fundido maleável, classe A, com rosca, de 1/8" de diâmetro, em ambos os extremos, acabamento cor preto.
Inclui: Marcação. Colocação.
Critério de medição de projecto: Número de unidades previstas, segundo documentação gráfica de Projecto.
Critério de medição de obra: Medir-se-á o número de unidades realmente executadas segundo especificações de Projecto.

| Código | Un | Descrição | Rendimento | Preço | Importância |
|---|---|---|---|---|---|
| mt08afm010aa | Ud | Manguito de ferro fundido maleável, classe A, com rosca, de 1/8" de diâmetro, em ambos os extremos, acabamento cor preto, segundo NP EN 10242. (material) | 1 | 1.32 | 1.320 |
| mo008 | h | Oficial de 1ª canalizador. (mão de obra) | 0.157 | 23.31 | 3.660 |
| mo107 | h | Ajudante de canalizador. (mão de obra) | 0.157 | 22.09 | 3.468 |
| % | % | Custos directos complementares | 2 % | 8.448 | 0.169 |
|  |  | Custos directos |  |  | 8.617 |

## Recursos

**mt08afm010aa** Ud Manguito de ferro fundido maleável
Dados técnicos: Custo energético 0.281 MJ; Emissão de CO2 0.076 kg
Resíduos:
- embalagem: re150101 Embalagens de papel e cartão. (componente de resíduo); rendimento 0.072 kg; Código LER 15 01 01; Massa do elemento 1 kg; Volume 0.001333 m3
