# Revestimento interior de armário encastrado

- Propriedade do ficheiro: CYPE Ingenieros S.A.
- Formato: FIEBDC-3/2016
- Programa: Gerador de preços para construção civil. CYPE Ingenieros, S.A.
- Data: 28/03/2024
- Moeda: EUR
- Custos indirectos: 3 %
- IVA: 23 %

## L Vãos

### LA Armários

#### LAR Revestimentos interiores

**LAR010** m² Revestimento interior de armário encastrado.
Revestimento interior de armário encastrado, realizado com painel aglomerado de partículas, revestido em ambas as faces com papel melamínico, acabamento a escolher, de 16 mm de espessura. Colocação em obra: com cola.
Inclui: Limpeza e preparação da superfície suporte. Marcação. Corte e preparação do revestimento. Aplicação da cola. Colocação e fixação do revestimento.
Critério de medição de projecto: Superfície medida segundo documentação gráfica de Projecto.
Critério de medição de obra: Medir-se-á a superfície realmente executada segundo especificações de Projecto.

| Código | Un | Descrição | Rendimento | Preço | Importância |
|---|---|---|---|---|---|
| mt29tma140 | kg | Adesivo de borracha sintética, de aplicação em duas faces, para revestimentos decorativos de madeira. (material) | 0.1 | 4.1 | 0.410 |
| mt29tmf010c | m² | Painel aglomerado de partículas, revestido em ambas as faces com papel melamínico, acabamento a escolher, de 16 mm de espessura. (material) | 1.05 | 8.45 | 8.873 |
| mo017 | h | Oficial de 1ª carpinteiro. (mão de obra) | 0.39 | 23.03 | 8.982 |
| mo058 | h | Ajudante de carpinteiro. (mão de obra) | 0.39 | 22.27 | 8.685 |
| % | % | Custos directos complementares | 2 % | 26.950 | 0.539 |
|  |  | Custos directos |  |  | 27.489 |

Resíduos:
- colocação: mt29tmf010c; factor de resíduo 0.0112855

## Recursos

**mt29tma140** kg Adesivo de borracha sintética, de aplicação em duas faces, para revestimentos decorativos de madeira
Dados técnicos: Custo energético 89.324 MJ; Emissão de CO2 3.894 kg
Resíduos:
- embalagem: re170203 Plástico. (componente de resíduo); rendimento 0.005 kg; Código LER 17 02 03; Massa do elemento 1 kg; Volume 0.001667 m3

**mt29tmf010c** m² Painel aglomerado de partículas
Dados técnicos: Custo energético 265.955 MJ; Emissão de CO2 3.485 kg; Código LER 17 02 01; Massa do elemento 8 kg; Volume 0.007273 m3
Resíduos:
- embalagem: re170203 Plástico; rendimento 0.026 kg
