# Aro metálico para vidro corta-fogo

- Propriedade do ficheiro: CYPE Ingenieros S.A.
- Formato: FIEBDC-3/2016
- Programa: Gerador de preços para construção civil. CYPE Ingenieros, S.A.
- Data: 10/06/2024
- Moeda: EUR
- Custos indirectos: 3 %
- IVA: 23 %

## L Vãos

### LC Caixilharias

#### LCR Aros e pré-aros

**LCR010** m Aro metálico para vidro corta-fogo.
Aro metálico de perfil de aço galvanizado, de 1,5 mm de espessura, resistência ao fogo EI120, segundo NP EN 13501-1, para vidro corta-fogo de 6 a 34 mm de espessura, fixado ao paramento.
Critérios considerados na determinação do preço da unidade de obra: O preço não inclui a vedação da junta entre a caixilharia exterior e o paramento.
Inclui: Marcação dos pontos de fixação. Colocação do aro metálico. Fixação ao paramento. Vedação de juntas.
Critério de medição de projecto: Comprimento medido entre eixos, segundo documentação gráfica de Projecto.
Critério de medição de obra: Medir-se-á, a eixos, o comprimento realmente executado segundo especificações de Projecto.

| Código | Un | Descrição | Rendimento | Preço | Importância |
|---|---|---|---|---|---|
| mt26pem020g | m | Perfil de aço galvanizado, de 1,5 mm de espessura, resistência ao fogo EI120, segundo NP EN 13501-1, para formação de aro de vidro corta-fogo de 6 a 34 mm de espessura, com acessórios, juntas e elementos de fixação. (material) | 1 | 67.9 | 67.900 |
| mt41phi015d | m | Fita, de fibras minerais, 12x3 mm, para a vedação de juntas entre o vidro e a estrutura. (material) | 2 | 1.22 | 2.440 |
| mt41phi040a | Ud | Cartucho de 310 ml de massa intumescente, cor cinzento antracite, para vedação de juntas e aberturas. (material) | 0.3 | 21.24 | 6.372 |
| mo018 | h | Oficial de 1ª serralheiro. (mão de obra) | 0.08 | 22.98 | 1.838 |
| mo059 | h | Ajudante de serralheiro. (mão de obra) | 0.08 | 22.2 | 1.776 |
| % | % | Custos directos complementares | 2 % | 80.326 | 1.607 |
|  |  | Custos directos |  |  | 81.933 |

Resíduos:
- colocação: mt41phi040a Cartucho de 310 ml de massa intumescente, cor cinzento antracite, para vedação de juntas e aberturas; factor de resíduo 0.0275

## Recursos

**mt41phi040a** Ud Cartucho de 310 ml de massa intumescente, cor cinzento antracite, para vedação de juntas e aberturas
Dados técnicos: Custo energético 46.874 MJ; Emissão de CO2 2.038 kg; Código LER 17 09 04; Massa do elemento 0.496 kg; Volume 0.000331 m3
Resíduos:
- embalagem: re170203 Plástico. (componente de resíduo); rendimento 0.2 kg; Código LER 17 02 03; Massa do elemento 1 kg; Volume 0.001667 m3
