# Pré-aro isolante

- Propriedade do ficheiro: CYPE Ingenieros S.A.
- Formato: FIEBDC-3/2016
- Programa: Gerador de preços para construção civil. CYPE Ingenieros, S.A.
- Data: 28/03/2024
- Moeda: EUR
- Custos indirectos: 3 %
- IVA: 23 %

## L Vãos

### LC Caixilharias

#### LCR Aros e pré-aros

**LCR025** m Pré-aro isolante.
Pré-aro isolante para caixilharia sem persiana, fixação ao paramento através de ancoragens de PVC.
Inclui: Marcação dos pontos de fixação. Colocação do pré-aro. Fixação ao paramento.
Critério de medição de projecto: Comprimento medido entre eixos, segundo documentação gráfica de Projecto.
Critério de medição de obra: Medir-se-á, a eixos, o comprimento realmente executado segundo especificações de Projecto.

| Código | Un | Descrição | Rendimento | Preço | Importância |
|---|---|---|---|---|---|
| mt16caj020c | m | Pré-aro isolante de Neopor (grânulos de poliestireno expandido revestidos com grafite), condutibilidade térmica 0,031 W/(m°C), com núcleo de PVC celular, condutibilidade térmica 0,085 W/(m°C), ensamblado através de parafusos de ABS de 130 mm de comprimento, com de ancoragens de PVC para a fixação ao paramento. Inclusive massa tixotrópica à base de polímeros híbridos para vedação de juntas. (material) | 1.05 | 58.2 | 61.110 |
| mo011 | h | Oficial de 1ª montador. (mão de obra) | 0.2 | 23.31 | 4.662 |
| mo080 | h | Ajudante de montador. (mão de obra) | 0.4 | 22.13 | 8.852 |
| % | % | Custos directos complementares | 2 % | 74.624 | 1.492 |
|  |  | Custos directos |  |  | 76.116 |
