# Isolamento térmico de testa de laje e pilares em fachada, com revestimento de cortiça

- Propriedade do ficheiro: CYPE Ingenieros S.A.
- Formato: FIEBDC-3/2016
- Programa: Gerador de preços para construção civil. CYPE Ingenieros, S.A.
- Data: 28/03/2024
- Moeda: EUR
- Custos indirectos: 3 %
- IVA: 23 %

## N Isolamentos e impermeabilizações

### NA Isolamentos térmicos

#### NAJ Pontes térmicas

**NAJ019** m² Isolamento térmico de testa de laje e pilares em fachada, com revestimento de cortiça.
Isolamento térmico de testas de laje e pilares embebidos na espessura da fachada, formado por duas camadas de revestimento de cortiça reforçado com fibras de vidro, de 2,4 mm de espessura total, aplicado mecanicamente.
Inclui: Preparação da superfície suporte. Preparação do revestimento. Aplicação do revestimento.
Critério de medição de projecto: Superfície medida segundo documentação gráfica de Projecto.
Critério de medição de obra: Medir-se-á a superfície realmente executada segundo especificações de Projecto.

| Código | Un | Descrição | Rendimento | Preço | Importância |
|---|---|---|---|---|---|
| mt28rsu030b | kg | Revestimento de cortiça reforçado com fibras de vidro, para utilização em interiores ou em exteriores, à base de copolímeros acrílicos, cortiça e fibras de vidro, condutibilidade térmica 0,059 W/(m°C), densidade 1060 kg/m³, transpirável, permeável ao vapor de água; segundo NP EN 1504-2. (material) | 2.88 | 7.43 | 21.398 |
| mq06pym010 | h | Misturadora-bombeadora para argamassas e gessos projectados, de 3 m³/h. (equipamento) | 0.2 | 8.52 | 1.704 |
| mo039 | h | Oficial de 1ª rebocador. (mão de obra) | 0.1 | 22.68 | 2.268 |
| mo111 | h | Operário especializado rebocador. (mão de obra) | 0.05 | 22.36 | 1.118 |
| % | % | Custos directos complementares | 2 % | 26.488 | 0.530 |
|  |  | Custos directos |  |  | 27.018 |

Resíduos:
- colocação: mt28rsu030b; factor de resíduo 0.007

## Recursos

**mt28rsu030b** kg Revestimento de cortiça reforçado com fibras de vidro
Dados técnicos: Custo energético 67.560 MJ; Emissão de CO2 -1.720 kg; Código LER 17 02 01; Massa do elemento 1 kg; Volume 0.000909 m3
