# Isolamento térmico pelo exterior de coberturas inclinadas de estrutura de madeira

- Propriedade do ficheiro: CYPE Ingenieros S.A.
- Formato: FIEBDC-3/2016
- Programa: Gerador de preços para construção civil. CYPE Ingenieros, S.A.
- Data: 28/03/2024
- Moeda: EUR
- Custos indirectos: 3 %
- IVA: 23 %

## N Isolamentos e impermeabilizações

### NA Isolamentos térmicos

#### NAN Coberturas inclinadas

**NAN090** m² Isolamento térmico pelo exterior de coberturas inclinadas de estrutura de madeira.
Isolamento térmico pelo exterior de coberturas inclinadas de estrutura de madeira, formado por: painel rígido de lã de rocha vulcânica, de dupla densidade (150 kg/m³ na camada superior e 95 kg/m³ na camada inferior), não revestido, de 100 mm de espessura, segundo EN 13162, resistência térmica 2,75 m²°C/W, condutibilidade térmica 0,036 W/(m°C). Colocação em obra: topo a topo, colocado sob o ripado para a montagem da cobertura, com tira-fundos de dupla rosca. Inclusive ripas de madeira para evitar o deslizamento dos painéis isolantes de cobertura e parafusos para a fixação das ripas ao suporte.
Critérios considerados na determinação do preço da unidade de obra: O preço não inclui o ripado para a montagem da cobertura.
Inclui: Limpeza do suporte. Colocação, nivelação e fixação de ripas. Colocação do isolamento. Fixação do isolamento.
Critério de medição de projecto: Superfície medida segundo documentação gráfica de Projecto.
Critério de medição de obra: Medir-se-á a superfície realmente executada segundo especificações de Projecto.

| Código | Un | Descrição | Rendimento | Preço | Importância |
|---|---|---|---|---|---|
| mt07mee203ef | m | Ripa de 40x40 mm de secção, de madeira de pinheiro-bravo (Pinus pinaster), tratada em autoclave, com classe de risco 4, segundo NP EN 335, acabamento escovado, com humidade inferior a 20%. (material) | 0.15 | 1.7 | 0.255 |
| mt13blw131 | Ud | Parafuso para fixação de elementos de madeira. (material) | 0.3 | 0.11 | 0.033 |
| mt16lrw060Hb | m² | Painel rígido de lã de rocha vulcânica, de dupla densidade (150 kg/m³ na camada superior e 95 kg/m³ na camada inferior), não revestido, de 100 mm de espessura, segundo EN 13162, resistência térmica 2,75 m²°C/W, condutibilidade térmica 0,036 W/(m°C), Euroclasse A1 de reacção ao fogo segundo NP EN 13501-1, calor específico 840 J/kgK e factor de resistência à difusão do vapor de água 1. (material) | 1.05 | 31.63 | 33.212 |
| mt16lrw061f | Ud | Tira-fundos de dupla rosca, para painéis isolantes de lã de rocha. (material) | 2 | 2.12 | 4.240 |
| mo054 | h | Oficial de 1ª montador de isolamentos. (mão de obra) | 0.125 | 23.31 | 2.914 |
| mo101 | h | Ajudante de montador de isolamentos. (mão de obra) | 0.125 | 22.13 | 2.766 |
| % | % | Custos directos complementares | 2 % | 43.420 | 0.868 |
|  |  | Custos directos |  |  | 44.288 |

Resíduos:
- colocação: mt07mee203ef; factor de resíduo 0.0139167
- colocação: mt13blw131 Parafuso para fixação de elementos de madeira; factor de resíduo 0.005
- colocação: mt16lrw060Hb; factor de resíduo 0.024

## Recursos

**mt07mee203ef** m Ripa de 40x40 mm de secção
Dados técnicos: Custo energético 55.391 MJ; Emissão de CO2 -0.875 kg; Código LER 17 02 01; Massa do elemento 0.66 kg; Volume 0.0006 m3
Resíduos:
- embalagem: re170203 Plástico. (componente de resíduo); rendimento 0.002 kg; Código LER 17 02 03; Massa do elemento 1 kg; Volume 0.001667 m3

**mt13blw131** Ud Parafuso para fixação de elementos de madeira
Dados técnicos: Custo energético 0.133 MJ; Emissão de CO2 0.008 kg; Código LER 17 04 05; Massa do elemento 0.0134 kg; Volume 0.000006 m3
Resíduos:
- embalagem: re150101 Embalagens de papel e cartão. (componente de resíduo); rendimento 0.001 kg; Código LER 15 01 01; Massa do elemento 1 kg; Volume 0.001333 m3

**mt16lrw060Hb** m² Painel rígido de lã de rocha vulcânica
Dados técnicos: Custo energético 610.089 MJ; Emissão de CO2 15.914 kg; Código LER 17 06 04; Massa do elemento 10.5 kg; Volume 0.0175 m3
Resíduos:
- embalagem: re170203 Plástico; rendimento 0.034 kg

**mt16lrw061f** Ud Tira-fundos de dupla rosca, para painéis isolantes de lã de rocha
Dados técnicos: Custo energético 0.226 MJ; Emissão de CO2 0.013 kg; Código LER 17 04 05; Massa do elemento 0.013 kg; Volume 0.000006 m3
Resíduos:
- embalagem: re150101 Embalagens de papel e cartão; rendimento 0.002 kg
- embalagem: re170203 Plástico; rendimento 0.001 kg
