# Isolamento térmico em revestimento interior directo de placas. Sistema Ondutherm Wall "ONDULINE"

- Propriedade do ficheiro: CYPE Ingenieros S.A.
- Formato: FIEBDC-3/2016
- Programa: Gerador de preços para construção civil. CYPE Ingenieros, S.A.
- Data: 28/03/2024
- Moeda: EUR
- Custos indirectos: 3 %
- IVA: 23 %

## N Isolamentos e impermeabilizações

### NA Isolamentos térmicos

#### NAO Revestimentos interiores

**NAO200** m² Isolamento térmico em revestimento interior directo de placas. Sistema Ondutherm Wall "ONDULINE".
Isolamento térmico em revestimento interior directo de placas, formado por painel rígido de poliestireno extrudido Ondutherm Wall XPS "ONDULINE", de superfície lisa e bordo lateral com encaixe macho-fêmea, com núcleo de painel OSB de partículas longas e orientadas de madeira, de 9 mm de espessura, de 70 mm de espessura total, resistência térmica 1,82 m²°C/W, condutibilidade térmica 0,038 W/(m°C). Colocação em obra: topo a topo, com fixações mecânicas.
Inclui: Implantação e corte do isolamento. Colocação do isolamento sobre o paramento. Fixação do isolamento. Resolução de pontos singulares.
Critério de medição de projecto: Superfície medida segundo documentação gráfica de Projecto.
Critério de medição de obra: Medir-se-á a superfície realmente executada segundo especificações de Projecto.

| Código | Un | Descrição | Rendimento | Preço | Importância |
|---|---|---|---|---|---|
| mt16pxo010a | m² | Painel rígido de poliestireno extrudido Ondutherm Wall XPS "ONDULINE", segundo EN 13164, de superfície lisa e bordo lateral com encaixe macho-fêmea, com núcleo de painel OSB de partículas longas e orientadas de madeira, de 9 mm de espessura, de 70 mm de espessura total, resistência térmica 1,82 m²°C/W, condutibilidade térmica 0,038 W/(m°C), Euroclasse E de reacção ao fogo segundo NP EN 13501-1. (material) | 1.05 | 33.5 | 35.175 |
| mt16aaa020ic | Ud | Fixação mecânica para painéis isolantes de poliestireno extrudido, colocados directamente sobre a superfície suporte. (material) | 1 | 0.12 | 0.120 |
| mo054 | h | Oficial de 1ª montador de isolamentos. (mão de obra) | 0.12 | 23.31 | 2.797 |
| mo101 | h | Ajudante de montador de isolamentos. (mão de obra) | 0.12 | 22.13 | 2.656 |
| % | % | Custos directos complementares | 2 % | 40.748 | 0.815 |
|  |  | Custos directos |  |  | 41.563 |

## Recursos

**mt16aaa020ic** Ud Fixação mecânica para painéis isolantes de poliestireno extrudido, colocados directamente sobre a superfície suporte
Dados técnicos: Custo energético 0.233 MJ; Emissão de CO2 0.071 kg
Resíduos:
- embalagem: re150101 Embalagens de papel e cartão. (componente de resíduo); rendimento 0.072 kg; Código LER 15 01 01; Massa do elemento 1 kg; Volume 0.001333 m3
