# Vedação estanque de passagem de cabos com peça pré-fabricada, em paramento de madeira

- Propriedade do ficheiro: CYPE Ingenieros S.A.
- Formato: FIEBDC-3/2016
- Programa: Gerador de preços para construção civil. CYPE Ingenieros, S.A.
- Data: 28/03/2024
- Moeda: EUR
- Custos indirectos: 3 %
- IVA: 23 %

## N Isolamentos e impermeabilizações

### NE Estanquidade

#### NEI Instalações

**NEI010** Ud Vedação estanque de passagem de cabos com peça pré-fabricada, em paramento de madeira.
Vedação estanque com peça autocolante, para um cabo de 6 a 12 mm de diâmetro, de geotêxtil não tecido de polipropileno e borracha sintética EPDM, de 14,5x14,5 cm, fixada antes da instalação das caixas para alojamento de mecanismos e de passagem de instalações, em paramento de madeira.
Inclui: Limpeza e preparação da superfície. Colocação da peça.
Critério de medição de projecto: Número de unidades previstas, segundo documentação gráfica de Projecto.
Critério de medição de obra: Medir-se-á o número de unidades realmente executadas segundo especificações de Projecto.

| Código | Un | Descrição | Rendimento | Preço | Importância |
|---|---|---|---|---|---|
| mt15sbi030a | Ud | Peça para a resolução da passagem de instalações, autocolante, para um cabo de 6 a 12 mm de diâmetro, de geotêxtil não tecido de polipropileno e borracha sintética EPDM, de 14,5x14,5 cm, intervalo de temperatura de trabalho de -40 a 120°C. (material) | 1 | 3.09 | 3.090 |
| mo101 | h | Ajudante de montador de isolamentos. (mão de obra) | 0.01 | 22.13 | 0.221 |
| % | % | Custos directos complementares | 2 % | 3.311 | 0.066 |
|  |  | Custos directos |  |  | 3.377 |

Resíduos:
- colocação: mt15sbi030a; factor de resíduo 0.0275

## Recursos

**mt15sbi030a** Ud Peça para a resolução da passagem de instalações
Dados técnicos: Custo energético 2.745 MJ; Emissão de CO2 0.131 kg; Código LER 17 02 03; Massa do elemento 0.03 kg; Volume 0.00005 m3
Resíduos:
- embalagem: re150101 Embalagens de papel e cartão. (componente de resíduo); rendimento 0.035 kg; Código LER 15 01 01; Massa do elemento 1 kg; Volume 0.001333 m3
