# Impermeabilização líquida e isolamento termorreflector de coberturas. Sistema COOL-R "QUILOSA"

- Propriedade do ficheiro: CYPE Ingenieros S.A.
- Formato: FIEBDC-3/2016
- Programa: Gerador de preços para construção civil. CYPE Ingenieros, S.A.
- Data: 28/03/2024
- Moeda: EUR
- Custos indirectos: 3 %
- IVA: 23 %

## N Isolamentos e impermeabilizações

### NL Impermeabilizações líquidas

#### NLG Coberturas, varandas e lavandarias

**NLG290** m² Impermeabilização líquida e isolamento termorreflector de coberturas. Sistema COOL-R "QUILOSA".
Impermeabilização líquida e isolamento termorreflector de coberturas, classe W2, segundo ETAG 005, com um índice de reflectância solar (SRI) de 107, sobre superfície suporte de betão. Sistema COOL-R "QUILOSA" formado por uma camada de revestimento impermeabilizante monocomponente, à base de polímeros em dispersão aquosa, COOL-R "QUILOSA", cor cinzento, 1,2 kg/m² e uma camada de revestimento impermeabilizante monocomponente, à base de polímeros em dispersão aquosa, COOL-R "QUILOSA", cor branca, 0,9 kg/m², armado com geotêxtil não tecido de fibras de poliéster, COOL-R RF-PES "QUILOSA" em toda a superfície e geotêxtil não tecido de fibras de poliéster, COOL-R RV-PES "QUILOSA" em pontos singulares, com prévia aplicação de primário à base de resinas e areia de sílica, COOL-R Primer "QUILOSA", 0,4 kg/m².
Inclui: Aplicação de primário. Armação da superfície. Resolução dos pontos singulares. Aplicação do impermeabilizante.
Critério de medição de projecto: Superfície medida em projecção horizontal, segundo documentação gráfica de Projecto, desde as faces interiores dos parapeitos ou muretes perimetrais que a limitam.
Critério de medição de obra: Medir-se-á, em projecção horizontal, a superfície realmente executada segundo especificações de Projecto, desde as faces interiores dos parapeitos ou muretes perimetrais que a limitam.

| Código | Un | Descrição | Rendimento | Preço | Importância |
|---|---|---|---|---|---|
| mt15quo001a | kg | Primário à base de resinas e areia de sílica, COOL-R Primer "QUILOSA". (material) | 0.4 | 4.8 | 1.920 |
| mt15quo020a | kg | Revestimento impermeabilizante monocomponente, à base de polímeros em dispersão aquosa, COOL-R "QUILOSA", cor cinzento. (material) | 1.2 | 5.5 | 6.600 |
| mt15quo020b | kg | Revestimento impermeabilizante monocomponente, à base de polímeros em dispersão aquosa, COOL-R "QUILOSA", cor branca. (material) | 0.9 | 5.5 | 4.950 |
| mt15quo100a | m² | Geotêxtil não tecido de fibras de poliéster, COOL-R RF-PES "QUILOSA", fornecido em rolos de 1,15x200 m. (material) | 1.05 | 1.13 | 1.187 |
| mt15quo110a | m² | Geotêxtil não tecido de fibras de poliéster, COOL-R RV-PES "QUILOSA", fornecido em rolos de 0,15x100 m. (material) | 0.1 | 1.1 | 0.110 |
| mo032 | h | Oficial de 1ª aplicador de produtos impermeabilizantes. (mão de obra) | 0.18 | 22.68 | 4.082 |
| mo070 | h | Ajudante de aplicador de produtos impermeabilizantes. (mão de obra) | 0.18 | 22.13 | 3.983 |
| % | % | Custos directos complementares | 2 % | 22.832 | 0.457 |
|  |  | Custos directos |  |  | 23.289 |

Resíduos:
- colocação: mt15quo001a Primário à base de resinas e areia de sílica, COOL-R Primer "QUILOSA"; factor de resíduo 0.044245
- colocação: mt15quo020a Revestimento impermeabilizante monocomponente, à base de polímeros em dispersão aquosa, COOL-R "QUILOSA", cor cinzento; factor de resíduo 0.021
- colocação: mt15quo020b Revestimento impermeabilizante monocomponente, à base de polímeros em dispersão aquosa, COOL-R "QUILOSA", cor branca; factor de resíduo 0.021
- colocação: mt15quo100a Geotêxtil não tecido de fibras de poliéster, COOL-R RF-PES "QUILOSA", fornecido em rolos de 1,15x200 m; factor de resíduo 0.07
- colocação: mt15quo110a Geotêxtil não tecido de fibras de poliéster, COOL-R RV-PES "QUILOSA", fornecido em rolos de 0,15x100 m; factor de resíduo 0.07

## Recursos

**mt15quo001a** kg Primário à base de resinas e areia de sílica, COOL-R Primer "QUILOSA"
Dados técnicos: Custo energético 15.053 MJ; Emissão de CO2 0.575 kg; Código LER 17 09 04; Massa do elemento 1 kg; Volume 0.000667 m3
Resíduos:
- embalagem: re170203 Plástico. (componente de resíduo); rendimento 0.003 kg; Código LER 17 02 03; Massa do elemento 1 kg; Volume 0.001667 m3

**mt15quo020a** kg Revestimento impermeabilizante monocomponente, à base de polímeros em dispersão aquosa, COOL-R "QUILOSA", cor cinzento
Dados técnicos: Custo energético 19.984 MJ; Emissão de CO2 0.744 kg; Código LER 17 09 04; Massa do elemento 1 kg; Volume 0.000667 m3
Resíduos:
- embalagem: re150101 Embalagens de papel e cartão. (componente de resíduo); rendimento 0.014 kg; Código LER 15 01 01; Massa do elemento 1 kg; Volume 0.001333 m3
- embalagem: re170201 Madeira. (componente de resíduo); rendimento 0.001 kg; Código LER 17 02 01; Massa do elemento 1 kg; Volume 0.000909 m3
- embalagem: re170203 Plástico; rendimento 0.003 kg

**mt15quo020b** kg Revestimento impermeabilizante monocomponente, à base de polímeros em dispersão aquosa, COOL-R "QUILOSA", cor branca
Dados técnicos: Custo energético 19.984 MJ; Emissão de CO2 0.744 kg; Código LER 17 09 04; Massa do elemento 1 kg; Volume 0.000667 m3
Resíduos:
- embalagem: re150101 Embalagens de papel e cartão; rendimento 0.014 kg
- embalagem: re170201 Madeira; rendimento 0.001 kg
- embalagem: re170203 Plástico; rendimento 0.003 kg

**mt15quo100a** m² Geotêxtil não tecido de fibras de poliéster, COOL-R RF-PES "QUILOSA", fornecido em rolos de 1,15x200 m
Dados técnicos: Custo energético 6.603 MJ; Emissão de CO2 0.340 kg; Código LER 17 06 04; Massa do elemento 0.1 kg; Volume 0.000167 m3
Resíduos:
- embalagem: re170203 Plástico; rendimento 0.024 kg

**mt15quo110a** m² Geotêxtil não tecido de fibras de poliéster, COOL-R RV-PES "QUILOSA", fornecido em rolos de 0,15x100 m
Dados técnicos: Custo energético 6.603 MJ; Emissão de CO2 0.340 kg; Código LER 17 06 04; Massa do elemento 0.1 kg; Volume 0.000167 m3
Resíduos:
- embalagem: re170203 Plástico; rendimento 0.024 kg
