# Barreira de protecção contra o radão em muro de betão em contacto com o terreno, pela sua face exterior, com complexos multicamada

- Propriedade do ficheiro: CYPE Ingenieros S.A.
- Formato: FIEBDC-3/2016
- Programa: Gerador de preços para construção civil. CYPE Ingenieros, S.A.
- Data: 28/03/2024
- Moeda: EUR
- Custos indirectos: 3 %
- IVA: 23 %

## N Isolamentos e impermeabilizações

### NO Protecção contra o radão

#### NOM Muros em contacto com o terreno

**NOM031** m² Barreira de protecção contra o radão em muro de betão em contacto com o terreno, pela sua face exterior, com complexos multicamada.
Barreira de protecção contra o radão em muro de betão em contacto com o terreno, pela sua face exterior, com nível de referência de exposição ao radão 150 Bq/m³, com complexo multicamada, de 4 mm de espessura, 0,3 kg/m² de massa superficial, formado por duas lâminas de espuma de polietileno reticulado e duas lâminas de alumínio, e coeficiente de difusão do gás radão 1x10-13 m²/s, não colada. Colocação em obra: com sobreposições. Exalação de radão prevista através da barreira de protecção: 0,06 Bq/m²·h. Inclusive fita adesiva de dupla face, para a vedação de emendas.
Critérios considerados na determinação do preço da unidade de obra: O preço não inclui a camada antipunçoamento.
Inclui: Realização de trabalhos auxiliares na superfície suporte (ajuste de ângulos, passagem de tubos, etc.). Limpeza e preparação da superfície. Colocação do complexo multicamada. Resolução de pontos singulares.
Critério de medição de projecto: Superfície medida segundo documentação gráfica de Projecto.
Critério de medição de obra: Medir-se-á a superfície realmente executada segundo especificações de Projecto, incluindo as entregas e as sobreposições.

| Código | Un | Descrição | Rendimento | Preço | Importância |
|---|---|---|---|---|---|
| mt16pti100a | m | Fita adesiva de dupla face, de borracha butílica, de 6 mm de espessura e 6 mm de largura. (material) | 0.7 | 0.06 | 0.042 |
| mt16pti010a | m² | Complexo multicamada, de 4 mm de espessura, 0,3 kg/m² de massa superficial, formado por duas lâminas de espuma de polietileno reticulado e duas lâminas de alumínio, e coeficiente de difusão do gás radão 1x10-13 m²/s. (material) | 1.1 | 6 | 6.600 |
| mo029 | h | Oficial de 1ª aplicador de lâminas impermeabilizantes. (mão de obra) | 0.08 | 22.68 | 1.814 |
| mo067 | h | Ajudante de aplicador de lâminas impermeabilizantes. (mão de obra) | 0.12 | 22.13 | 2.656 |
| % | % | Custos directos complementares | 2 % | 11.112 | 0.222 |
|  |  | Custos directos |  |  | 11.334 |
