# Isolamento térmico à vista de origem vegetal pelo exterior em fachada para sistemas ETICS

- Propriedade do ficheiro: CYPE Ingenieros S.A.
- Formato: FIEBDC-3/2016
- Programa: Gerador de preços para construção civil. CYPE Ingenieros, S.A.
- Data: 10/06/2024
- Moeda: EUR
- Custos indirectos: 3 %
- IVA: 23 %

## N Isolamentos e impermeabilizações

### NV Isolamentos térmicos de origem vegetal

#### NVS Sistemas ETICS de isolamento exterior de fachadas

**NVS020** m² Isolamento térmico à vista de origem vegetal pelo exterior em fachada para sistemas ETICS.
Isolamento térmico à vista pelo exterior em fachada para sistemas ETICS, formado por painel de aglomerado de cortiça expandida, de 100 mm de espessura, de 1000x500 mm, cor preto, de entre 140 e 160 kg/m³ de densidade, resistência térmica 2,5 m²°C/W, condutibilidade térmica 0,0445 W/(m°C), factor de resistência à difusão do vapor de água entre 7 e 14, Euroclasse E de reacção ao fogo, segundo NP EN 13501-1, resistência à compressão >= 180 kPa. COLOCAÇÃO: através de colagem dupla com argamassa leve de ligantes mistos, tipo LW CSIII W2, segundo EN 998-1, cor bege, composta por cal hidráulica natural e granulados de cortiça de granulometria compreendida entre 0 e 1 mm. Inclusive massa elastomérica monocomponente, para vedação de juntas entre painéis.
Critérios considerados na determinação do preço da unidade de obra: O preço não inclui a camada de regularização nem a camada de acabamento.
Inclui: Limpeza e preparação da superfície suporte. Implantação e corte do isolamento. Aplicação da cola. Colocação do isolamento. Resolução de pontos singulares. Vedação de juntas.
Critério de medição de projecto: Superfície medida segundo documentação gráfica de Projecto.
Critério de medição de obra: Medir-se-á a superfície realmente executada segundo especificações de Projecto.

| Código | Un | Descrição | Rendimento | Preço | Importância |
|---|---|---|---|---|---|
| mt28mar010a | kg | Argamassa leve de ligantes mistos, tipo LW CSIII W2, segundo EN 998-1, para utilização em exteriores, cor bege, composta por cal hidráulica natural e granulados de cortiça de granulometria compreendida entre 0 e 1 mm; condutibilidade térmica 0,33 W/(m°C), Euroclasse A1 de reacção ao fogo, segundo NP EN 13501-1, densidade 1050 kg/m³. (material) | 6 | 1.28 | 7.680 |
| mt16acg010f | m² | Painel de aglomerado de cortiça expandida, de 100 mm de espessura, de 1000x500 mm, cor preto, de entre 140 e 160 kg/m³ de densidade, resistência térmica 2,5 m²°C/W, condutibilidade térmica 0,0445 W/(m°C), factor de resistência à difusão do vapor de água entre 7 e 14, Euroclasse E de reacção ao fogo, segundo NP EN 13501-1, resistência à compressão >= 180 kPa; segundo EN 13170. (material) | 1.05 | 98.5 | 103.425 |
| mt15sbi170d | Ud | Cartucho de 290 cm³ de massa elastomérica monocomponente, à base de polímero MS, de elasticidade permanente e cura rápida e resistente aos raios UV, para vedação de juntas entre painéis. (material) | 0.17 | 3.22 | 0.547 |
| mo054 | h | Oficial de 1ª montador de isolamentos. (mão de obra) | 0.15 | 23.31 | 3.497 |
| mo101 | h | Ajudante de montador de isolamentos. (mão de obra) | 0.15 | 22.13 | 3.320 |
| % | % | Custos directos complementares | 2 % | 118.469 | 2.369 |
|  |  | Custos directos |  |  | 120.838 |

Resíduos:
- colocação: mt28mar010a; factor de resíduo 0.006897
- colocação: mt16acg010f; factor de resíduo 0.024
- colocação: mt15sbi170d; factor de resíduo 0.06

## Recursos

**mt28mar010a** kg Argamassa leve de ligantes mistos
Dados técnicos: Custo energético 19.847 MJ; Emissão de CO2 0.912 kg; Código LER 17 01 01; Massa do elemento 1 kg; Volume 0.000667 m3
Resíduos:
- embalagem: re150101 Embalagens de papel e cartão. (componente de resíduo); rendimento 0.014 kg; Código LER 15 01 01; Massa do elemento 1 kg; Volume 0.001333 m3

**mt16acg010f** m² Painel de aglomerado de cortiça expandida
Dados técnicos: Custo energético 1016.694 MJ; Emissão de CO2 -25.636 kg; Código LER 17 06 04; Massa do elemento 15 kg; Volume 0.025 m3
Resíduos:
- embalagem: re170203 Plástico. (componente de resíduo); rendimento 0.034 kg; Código LER 17 02 03; Massa do elemento 1 kg; Volume 0.001667 m3

**mt15sbi170d** Ud Cartucho de 290 cm³ de massa elastomérica monocomponente
Dados técnicos: Custo energético 61.593 MJ; Emissão de CO2 3.001 kg; Código LER 17 09 04; Massa do elemento 0.36 kg; Volume 0.00024 m3
Resíduos:
- embalagem: re170203 Plástico; rendimento 0.1 kg
