# Isolamento térmico sobre tecto falso, com painéis de fibras de madeira

- Propriedade do ficheiro: CYPE Ingenieros S.A.
- Formato: FIEBDC-3/2016
- Programa: Gerador de preços para construção civil. CYPE Ingenieros, S.A.
- Data: 10/06/2024
- Moeda: EUR
- Custos indirectos: 3 %
- IVA: 23 %

## N Isolamentos e impermeabilizações

### NV Isolamentos térmicos de origem vegetal

#### NVT Tectos falsos

**NVT010** m² Isolamento térmico sobre tecto falso, com painéis de fibras de madeira.
Isolamento térmico sobre tecto falso, situado a uma altura menor de 4 m, formado por painel flexível de fibras de madeira, de 80 mm de espessura, segundo EN 13171, resistência térmica 2,05 m²°C/W, condutibilidade térmica 0,039 W/(m°C), densidade 45 kg/m³.
Inclui: Corte e preparação do isolamento. Colocação do isolamento.
Critério de medição de projecto: Superfície medida segundo documentação gráfica de Projecto.
Critério de medição de obra: Medir-se-á a superfície realmente executada segundo especificações de Projecto.

| Código | Un | Descrição | Rendimento | Preço | Importância |
|---|---|---|---|---|---|
| mt16bab030c | m² | Painel flexível de fibras de madeira, de 80 mm de espessura, segundo EN 13171, resistência térmica 2,05 m²°C/W, condutibilidade térmica 0,039 W/(m°C), densidade 45 kg/m³, Euroclasse E de reacção ao fogo segundo NP EN 13501-1. (material) | 1.05 | 10.54 | 11.067 |
| mo054 | h | Oficial de 1ª montador de isolamentos. (mão de obra) | 0.08 | 23.31 | 1.865 |
| mo101 | h | Ajudante de montador de isolamentos. (mão de obra) | 0.08 | 22.13 | 1.770 |
| % | % | Custos directos complementares | 2 % | 14.702 | 0.294 |
|  |  | Custos directos |  |  | 14.996 |

Resíduos:
- colocação: mt16bab030c; factor de resíduo 0.0392758

## Recursos

**mt16bab030c** m² Painel flexível de fibras de madeira
Dados técnicos: Custo energético 39.829 MJ; Emissão de CO2 1.033 kg; Código LER 17 06 04; Massa do elemento 3.6 kg; Volume 0.006 m3
Resíduos:
- embalagem: re170203 Plástico. (componente de resíduo); rendimento 0.028 kg; Código LER 17 02 03; Massa do elemento 1 kg; Volume 0.001667 m3
