# Cobertura plana não acessível, não ventilada, auto-protegida, tipo convencional. Impermeabilização com lâminas de poliolefinas, tipo monocamada

- Propriedade do ficheiro: CYPE Ingenieros S.A.
- Formato: FIEBDC-3/2016
- Programa: Gerador de preços para construção civil. CYPE Ingenieros, S.A.
- Data: 28/03/2024
- Moeda: EUR
- Custos indirectos: 3 %
- IVA: 23 %

## Q Coberturas

### QD Planas não acessíveis, não ventiladas

#### QDA Auto-protegidas

**QDA030** m² Cobertura plana não acessível, não ventilada, auto-protegida, tipo convencional. Impermeabilização com lâminas de poliolefinas, tipo monocamada.
Cobertura plana não acessível, não ventilada, auto-protegida, tipo convencional, pendente do 1% ao 15%. FORMAÇÃO DE PENDENTES: com guias de rincões, laroz e juntas com mestras de tijolo cerâmico furado duplo e camada de argila expandida, descarregada a seco e consolidada na superfície com leitada de cimento, proporcionando uma resistência à compressão de 1 MPa e com uma condutibilidade térmica de 0,087 W/(m°C), com espessura média de 10 cm; com camada de regularização de argamassa de cimento, confeccionada em obra, dosificação 1:6 de 4 cm de espessura, acabamento afagado; ISOLAMENTO TÉRMICO: painel rígido de lã mineral soldável, hidrofugada, de 50 mm de espessura; IMPERMEABILIZAÇÃO: tipo monocamada, colada, formada por uma lâmina impermeabilizante flexível tipo EVAC, composta por uma folha dupla de poliolefina termoplástica com acetato de vinil etileno, revestida numa das suas faces com papel de alumínio e pela outra face com fibras de poliéster não tecidas, de 0,8 mm de espessura e 670 g/m², fixada ao suporte em toda a sua superfície através de cimento cola melhorado C2 E, juntas com banda de reforço autocolante, e sobreposições fixadas com cimento cola melhorado C2 E S1.
Critérios considerados na determinação do preço da unidade de obra: O preço não inclui a execução e a vedação das juntas nem a execução de remates nos encontros com paramentos e drenagens.
Inclui: Marcação dos pontos singulares. Marcação das pendentes e traçado de rincões, larozes e juntas. Formação de pendentes com guias de rincões, laroz e juntas com mestras de tijolo. Enchimento de juntas com poliestireno expandido. Descarga a seco da argila expandida até alcançar o nível das mestras, e consolidação com leitada de cimento. Descarga, espalhamento e nivelamento com réguas da camada de argamassa de regularização. Revisão da superfície base na qual se realiza a fixação do isolamento de acordo com as exigências da técnica a utilizar. Corte, ajuste e colocação do isolamento. Limpeza e preparação da superfície. Aplicação do cimento cola. Colocação da impermeabilização.
Critério de medição de projecto: Superfície medida em projecção horizontal, segundo documentação gráfica de Projecto, desde as faces interiores dos parapeitos ou muretes perimetrais que a limitam.
Critério de medição de obra: Medir-se-á, em projecção horizontal, a superfície realmente executada segundo especificações de Projecto, desde as faces interiores dos parapeitos ou muretes perimetrais que a limitam.

| Código | Un | Descrição | Rendimento | Preço | Importância |
|---|---|---|---|---|---|
| mt04lpt010c | Ud | Tijolo cerâmico furado duplo, para revestir, 30x20x9 cm, para utilização em alvenaria protegida (peça P), densidade 746 kg/m³, segundo NP EN 771-1. (material) | 3 | 0.29 | 0.870 |
| mt01arl030a | m³ | Argila expandida, fornecida em sacos, segundo NP EN 13055-1. (material) | 0.1 | 144.49 | 14.449 |
| mt09lec020b | m³ | Leitada de cimento CEM II/B-L 32,5 N 1/3. (material) | 0.01 | 112.6 | 1.126 |
| mt16pea020b | m² | Painel rígido de poliestireno expandido, segundo NP EN 13163, bordo lateral recto, de 20 mm de espessura, resistência térmica 0,55 m²°C/W, condutibilidade térmica 0,036 W/(m°C), para junta de dilatação. (material) | 0.01 | 1.34 | 0.013 |
| mt08aaa010a | m³ | Água. (material) | 0.008 | 1.5 | 0.012 |
| mt01arg005a | t | Areia de pedreira, para argamassa preparada em obra. (material) | 0.065 | 18 | 1.170 |
| mt08cem011a | kg | Cimento Portland CEM II/B-L 32,5 R, cor cinzento, em sacos, segundo NP EN 197-1. (material) | 10 | 0.1 | 1.000 |
| mt16lrc010fd | m² | Painel rígido de lã mineral soldável, hidrofugada, segundo EN 13162, revestido com betume asfáltico e filme de polipropileno termofusível, de 50 mm de espessura, resistência térmica >= 1,3 m²°C/W, condutibilidade térmica 0,038 W/(m°C), Euroclasse F de reacção ao fogo segundo NP EN 13501-1. (material) | 1.05 | 25.78 | 27.069 |
| mt09mcr250a | kg | Cimento cola melhorado, C2 E, com tempo de colocação ampliado, segundo NP EN 12004, para a fixação de geomembranas, composto por cimentos especiais, inertes seleccionados e resinas sintéticas. (material) | 4 | 0.7 | 2.800 |
| mt15rev220a | m² | Lâmina impermeabilizante flexível tipo EVAC, composta por uma folha dupla de poliolefina termoplástica com acetato de vinil etileno, revestida numa das suas faces com papel de alumínio e pela outra face com fibras de poliéster não tecidas, de 0,8 mm de espessura e 670 g/m², fornecida em rolos de 1,5 m de largura e 30 m de comprimento, segundo EN 13956. (material) | 1.1 | 13.79 | 15.169 |
| mt09mcr250b | kg | Cimento cola melhorado, C2 E S1, com tempo de colocação ampliado e grande deformabilidade, segundo NP EN 12004, para a fixação de sobreposições de geomembranas, composto por cimentos especiais, inertes seleccionados e resinas sintéticas. (material) | 0.3 | 3 | 0.900 |
| mt15rev221a | m | Banda de reforço autocolante de alumínio, de 10 cm de largura, fornecida em rolos de 10 m de comprimento, para lâmina impermeabilizante flexível tipo EVAC. (material) | 0.1 | 4.6 | 0.460 |
| mq06hor010 | h | Betoneira eléctrica com uma capacidade de amassadura de 160 l. (equipamento) | 0.028 | 3.45 | 0.097 |
| mo020 | h | Oficial de 1ª construção. (mão de obra) | 0.09 | 22.68 | 2.041 |
| mo113 | h | Operário não qualificado construção. (mão de obra) | 0.41 | 21.45 | 8.795 |
| mo029 | h | Oficial de 1ª aplicador de lâminas impermeabilizantes. (mão de obra) | 0.1 | 22.68 | 2.268 |
| mo067 | h | Ajudante de aplicador de lâminas impermeabilizantes. (mão de obra) | 0.1 | 22.13 | 2.213 |
| mo054 | h | Oficial de 1ª montador de isolamentos. (mão de obra) | 0.05 | 23.31 | 1.166 |
| mo101 | h | Ajudante de montador de isolamentos. (mão de obra) | 0.05 | 22.13 | 1.107 |
| % | % | Custos directos complementares | 2 % | 82.725 | 1.655 |
|  |  | Custos directos |  |  | 84.380 |

Resíduos:
- colocação: mt04lpt010c; factor de resíduo 0.0516306
- colocação: mt01arl030a Argila expandida, fornecida em sacos, segundo NP EN 13055-1; factor de resíduo 0.003
- colocação: mt09lec020b Leitada de cimento CEM II/B-L 32,5 N 1/3; factor de resíduo 0.0036
- colocação: mt16pea020b; factor de resíduo 0.048
- colocação: mt01arg005a Areia de pedreira, para argamassa preparada em obra; factor de resíduo 0.00501329
- colocação: mt08cem011a Cimento Portland CEM II/B-L 32,5 R, cor cinzento, em sacos, segundo NP EN 197-1; factor de resíduo 0.01512
- colocação: mt16lrc010fd; factor de resíduo 0.024
- colocação: mt09mcr250a; factor de resíduo 0.07
- colocação: mt15rev220a; factor de resíduo 0.035
- colocação: mt09mcr250b; factor de resíduo 0.056132
- colocação: mt15rev221a; factor de resíduo 0.048

## Recursos

**mt04lpt010c** Ud Tijolo cerâmico furado duplo
Dados técnicos: Custo energético 11.437 MJ; Emissão de CO2 0.829 kg; Código LER 17 01 02; Massa do elemento 3.5 kg; Volume 0.0028 m3
Resíduos:
- embalagem: re170201 Madeira. (componente de resíduo); rendimento 0.008 kg; Código LER 17 02 01; Massa do elemento 1 kg; Volume 0.000909 m3
- embalagem: re170203 Plástico. (componente de resíduo); rendimento 0.001 kg; Código LER 17 02 03; Massa do elemento 1 kg; Volume 0.001667 m3

**mt01arl030a** m³ Argila expandida, fornecida em sacos, segundo NP EN 13055-1
Dados técnicos: Custo energético 1051.540 MJ; Emissão de CO2 67.918 kg; Código LER 01 04 09; Massa do elemento 350 kg; Volume 0.21875 m3
Resíduos:
- embalagem: re170203 Plástico; rendimento 1.75 kg

**mt09lec020b** m³ Leitada de cimento CEM II/B-L 32,5 N 1/3
Dados técnicos: Custo energético 3724.000 MJ; Emissão de CO2 323.000 kg; Código LER 17 01 01; Massa do elemento 1900 kg; Volume 1.266667 m3

**mt16pea020b** m² Painel rígido de poliestireno expandido
Dados técnicos: Custo energético 57.501 MJ; Emissão de CO2 1.999 kg; Código LER 17 06 04; Massa do elemento 0.6 kg; Volume 0.001 m3
Resíduos:
- embalagem: re170203 Plástico; rendimento 0.024 kg

**mt08aaa010a** m³ Água
Dados técnicos: Custo energético 60.000 MJ; Emissão de CO2 30.000 kg

**mt01arg005a** t Areia de pedreira, para argamassa preparada em obra
Dados técnicos: Custo energético 75.000 MJ; Emissão de CO2 4.000 kg; Código LER 01 04 08; Massa do elemento 1000 kg; Volume 0.666667 m3

**mt08cem011a** kg Cimento Portland CEM II/B-L 32,5 R, cor cinzento, em sacos, segundo NP EN 197-1
Dados técnicos: Custo energético 7.009 MJ; Emissão de CO2 0.899 kg; Código LER 17 01 01; Massa do elemento 1 kg; Volume 0.000667 m3
Resíduos:
- embalagem: re150101 Embalagens de papel e cartão. (componente de resíduo); rendimento 0.011 kg; Código LER 15 01 01; Massa do elemento 1 kg; Volume 0.001333 m3
- embalagem: re170203 Plástico; rendimento 0.002 kg

**mt16lrc010fd** m² Painel rígido de lã mineral soldável
Dados técnicos: Custo energético 436.719 MJ; Emissão de CO2 11.414 kg; Código LER 17 06 04; Massa do elemento 7.5 kg; Volume 0.0125 m3
Resíduos:
- embalagem: re170203 Plástico; rendimento 0.034 kg

**mt09mcr250a** kg Cimento cola melhorado
Dados técnicos: Custo energético 3.871 MJ; Emissão de CO2 0.344 kg; Código LER 17 09 04; Massa do elemento 1 kg; Volume 0.000667 m3
Resíduos:
- embalagem: re170203 Plástico; rendimento 0.003 kg

**mt15rev220a** m² Lâmina impermeabilizante flexível tipo EVAC
Dados técnicos: Custo energético 71.691 MJ; Emissão de CO2 3.559 kg; Código LER 17 02 03; Massa do elemento 0.67 kg; Volume 0.001117 m3
Resíduos:
- embalagem: re170203 Plástico; rendimento 0.07 kg

**mt09mcr250b** kg Cimento cola melhorado
Dados técnicos: Custo energético 3.871 MJ; Emissão de CO2 0.344 kg; Código LER 17 09 04; Massa do elemento 1 kg; Volume 0.000667 m3
Resíduos:
- embalagem: re170203 Plástico; rendimento 0.003 kg

**mt15rev221a** m Banda de reforço autocolante de alumínio
Dados técnicos: Custo energético 7.985 MJ; Emissão de CO2 0.576 kg; Código LER 17 04 02; Massa do elemento 0.067 kg; Volume 0.000045 m3
Resíduos:
- embalagem: re170203 Plástico; rendimento 0.005 kg
