# Encontro da cobertura "ZINCO" com sumidouro com caixa de inspecção. Impermeabilização com lâminas asfálticas

- Propriedade do ficheiro: CYPE Ingenieros S.A.
- Formato: FIEBDC-3/2016
- Programa: Gerador de preços para construção civil. CYPE Ingenieros, S.A.
- Data: 28/03/2024
- Moeda: EUR
- Custos indirectos: 3 %
- IVA: 23 %

## Q Coberturas

### QV Sistemas de coberturas verdes

#### QVP Pontos singulares

**QVP010** Ud Encontro da cobertura "ZINCO" com sumidouro com caixa de inspecção. Impermeabilização com lâminas asfálticas.
Encontro de cobertura plana acessível, não ventilada, ajardinada extensiva, tipo convencional, sistema Tapete de Sedum "ZINCO", com sumidouro de saída vertical com caixa de inspecção, realizando um rebaixo no suporte à volta do sumidouro, no qual será assente a impermeabilização formada por: peça de reforço de membrana de betume modificado com elastómero SBS, LBM(SBS)-40-FP, com armadura de feltro de poliéster não tecido de 160 g/m², de superfície não protegida, totalmente aderida ao suporte com maçarico, prévia aplicação de primário com emulsão asfáltica aniônica com cargas, e colocação de sumidouro de borracha EPDM, de saída vertical, de 80 mm de diâmetro, integralmente aderido à peça de reforço anterior com maçarico e protegido por caixa de inspecção, modelo KS 10 "ZINCO", de alumínio recoberto com plástico, cor cinzento escuro, de 300x300 mm e 100 mm de altura, com base para o seu apoio com as abas estendidas de 300x530 mm, tampa de aço galvanizado e plastificado e ranhuras nos laterais para permitir a passagem da água procedente da cobertura apoiada sobre a camada drenante da cobertura. Inclusive seixos rolados para o enchimento do espaço situado sobre as abas da caixa de inspecção.
Inclui: Marcação. Execução de rebaixe do suporte à volta do sumidouro. Limpeza e preparação da superfície. Aplicação da emulsão asfáltica. Colocação da peça de reforço. Colocação do sumidouro. Colocação da caixa de inspecção. Enchimento com seixos rolados do espaço situado sobre as abas da caixa de inspecção.
Critério de medição de projecto: Número de unidades previstas, segundo documentação gráfica de Projecto.
Critério de medição de obra: Medir-se-á o número de unidades realmente executadas segundo especificações de Projecto.

| Código | Un | Descrição | Rendimento | Preço | Importância |
|---|---|---|---|---|---|
| mt14iea020c | kg | Emulsão asfáltica aniônica com cargas. (material) | 0.3 | 3.3 | 0.990 |
| mt14lba010g | m² | Membrana de betume modificado com elastómero SBS, LBM(SBS)-40-FP, de 3,5 mm de espessura, massa nominal 4 kg/m², com armadura de feltro de poliéster não tecido de 160 g/m², de superfície não protegida. Segundo EN 13707. (material) | 1.05 | 6.93 | 7.277 |
| mt15acc050ma | Ud | Sumidouro de borracha EPDM, de saída vertical, de 80 mm de diâmetro. (material) | 1 | 4.86 | 4.860 |
| mt14lbz110a | Ud | Caixa de inspecção, modelo KS 10 "ZINCO", de alumínio recoberto com plástico, cor cinzento escuro, de 300x300 mm e 100 mm de altura, com base para o seu apoio com as abas estendidas de 300x530 mm, tampa de aço galvanizado e plastificado e ranhuras nos laterais para permitir a passagem da água procedente da cobertura; para o registo de elemento de evacuação vertical com uma secção máxima de 240x240 mm. (material) | 1 | 54.45 | 54.450 |
| mt01arc010 | t | Seixos rolados lavados, de granulometria compreendida entre 16 e 32 mm. (material) | 0.18 | 21.65 | 3.897 |
| mo020 | h | Oficial de 1ª construção. (mão de obra) | 0.117 | 22.68 | 2.654 |
| mo113 | h | Operário não qualificado construção. (mão de obra) | 0.117 | 21.45 | 2.510 |
| mo029 | h | Oficial de 1ª aplicador de lâminas impermeabilizantes. (mão de obra) | 0.32 | 22.68 | 7.258 |
| mo067 | h | Ajudante de aplicador de lâminas impermeabilizantes. (mão de obra) | 0.32 | 22.13 | 7.082 |
| mo008 | h | Oficial de 1ª canalizador. (mão de obra) | 0.3 | 23.31 | 6.993 |
| % | % | Custos directos complementares | 2 % | 97.971 | 1.959 |
|  |  | Custos directos |  |  | 99.930 |

Resíduos:
- colocação: mt14iea020c Emulsão asfáltica aniônica com cargas; factor de resíduo 0.007
- colocação: mt14lba010g; factor de resíduo 0.0649432
- colocação: mt01arc010 Seixos rolados lavados, de granulometria compreendida entre 16 e 32 mm; factor de resíduo 0.0039739

## Recursos

**mt14iea020c** kg Emulsão asfáltica aniônica com cargas
Dados técnicos: Custo energético 31.940 MJ; Emissão de CO2 0.230 kg; Código LER 17 03 02; Massa do elemento 1 kg; Volume 0.001 m3

**mt14lba010g** m² Membrana de betume modificado com elastómero SBS
Dados técnicos: Custo energético 233.484 MJ; Emissão de CO2 6.574 kg; Código LER 17 03 02; Massa do elemento 4 kg; Volume 0.004 m3
Resíduos:
- embalagem: re170203 Plástico. (componente de resíduo); rendimento 0.053 kg; Código LER 17 02 03; Massa do elemento 1 kg; Volume 0.001667 m3

**mt01arc010** t Seixos rolados lavados, de granulometria compreendida entre 16 e 32 mm
Dados técnicos: Custo energético 75.000 MJ; Emissão de CO2 4.000 kg; Código LER 01 04 08; Massa do elemento 1000 kg; Volume 0.666667 m3
