# Pintura com tinta natural de origem mineral de cal sobre paramento exterior

- Propriedade do ficheiro: CYPE Ingenieros S.A.
- Formato: FIEBDC-3/2016
- Programa: Gerador de preços para construção civil. CYPE Ingenieros, S.A.
- Data: 28/03/2024
- Moeda: EUR
- Custos indirectos: 3 %
- IVA: 23 %

## R Revestimentos

### RF Pinturas em paramentos exteriores

#### RFA Tintas naturais de origem mineral de cal

**RFA040** m² Pintura com tinta natural de origem mineral de cal sobre paramento exterior.
Aplicação manual de duas demãos de tinta natural de origem mineral de cal, cor branca, acabamento mate, textura lisa, sem diluir, (rendimento: 0,14 l/m² cada demão); sobre paramento exterior de argamassa de cal.
Critérios considerados na determinação do preço da unidade de obra: O preço inclui a protecção dos elementos da envolvente que possam ser afectados durante os trabalhos e a resolução de pontos singulares.
Inclui: Preparação, limpeza e lixagem prévia do suporte. Preparação da mistura. Aplicação de uma demão de primário e uma demão de acabamento.
Critério de medição de projecto: Superfície medida segundo documentação gráfica de Projecto, com o mesmo critério que o suporte base.
Critério de medição de obra: Medir-se-á a superfície realmente executada segundo especificações de Projecto, com o mesmo critério que o suporte base.

| Código | Un | Descrição | Rendimento | Preço | Importância |
|---|---|---|---|---|---|
| mt27pco010o | l | Tinta natural de origem mineral de cal para exterior, à base de cal aérea tipo CL 90-S PL, segundo NP EN 459-1, aditivos especiais, cargas inertes e pigmentos naturais, cor branca, acabamento mate, textura lisa, resistente aos raios UV e aos álcalis, com resistência à intempérie e ao envelhecimento, sem compostos orgânicos voláteis (COV), com Rótulo Ecológico da União Europeia (REUE); para aplicar com trincha, rolo ou pistola. (material) | 0.28 | 3.29 | 0.921 |
| mo038 | h | Oficial de 1ª pintor. (mão de obra) | 0.105 | 22.68 | 2.381 |
| mo076 | h | Ajudante de pintor. (mão de obra) | 0.105 | 22.13 | 2.324 |
| % | % | Custos directos complementares | 2 % | 5.626 | 0.113 |
|  |  | Custos directos |  |  | 5.739 |
