# Revestimento interior directo de placas de silicato de cálcio

- Propriedade do ficheiro: CYPE Ingenieros S.A.
- Formato: FIEBDC-3/2016
- Programa: Gerador de preços para construção civil. CYPE Ingenieros, S.A.
- Data: 28/03/2024
- Moeda: EUR
- Custos indirectos: 3 %
- IVA: 23 %

## R Revestimentos

### RR Paredes (placas e painéis)

#### RRS De placas de silicato de cálcio

**RRS001** m² Revestimento interior directo de placas de silicato de cálcio.
Revestimento interior directo, com resistência ao fogo EI 120, segundo EN 1364-1, sistema de 27 mm de espessura total, formado por placa de silicato de cálcio tipo corta-fogo de 12 mm de espessura, assente directamente sobre o paramento vertical com massa de colagem e fixações mecânicas. Inclusive parafusos para a fixação das placas; massa para o tratamento de juntas e massa intumescente.
Critérios considerados na determinação do preço da unidade de obra: O preço inclui a resolução de encontros e pontos singulares.
Inclui: Marcação na laje inferior e na superior da linha de paramento acabado. Colocação sucessiva no paramento dos pontos de massa de colagem correspondentes a cada uma das placas. Colocação sucessiva e independente de cada uma das placas através de nivelamento. Corte das placas. Fixação das placas. Implantação das caixas de mecanismos eléctricos e de passagem de instalações, e perfuração posterior das placas. Tratamento de juntas.
Critério de medição de projecto: Superfície medida segundo documentação gráfica de Projecto, sem duplicar esquinas nem encontros.
Critério de medição de obra: Medir-se-á a superfície realmente executada segundo especificações de Projecto, sem duplicar esquinas nem encontros.

| Código | Un | Descrição | Rendimento | Preço | Importância |
|---|---|---|---|---|---|
| mt12plo010gd | m² | Placa de silicato de cálcio, de 1200x2000 mm e 12 mm de espessura, com os bordos longitudinais afinados. (material) | 1.05 | 14.98 | 15.729 |
| mt12psg220 | Ud | Fixação composta por bucha e parafuso 5x27. (material) | 11 | 0.06 | 0.660 |
| mt12ppo010a | kg | Massa de juntas. (material) | 0.25 | 1.67 | 0.418 |
| mt41php030g | Ud | Cartucho de 310 ml de massa intumescente monocomponente, à base de resinas acrílicas, com propriedades ignífugas, cor branca, Euroclasse D-s2, d0 de reacção ao fogo, segundo NP EN 13501-1, apta para ser pintada, classe Y1, segundo EOTA TR024. (material) | 0.2 | 6.91 | 1.382 |
| mo053 | h | Oficial de 1ª montador de pré-fabricados interiores. (mão de obra) | 0.47 | 23.31 | 10.956 |
| mo100 | h | Ajudante de montador de pré-fabricados interiores. (mão de obra) | 0.47 | 22.13 | 10.401 |
| % | % | Custos directos complementares | 2 % | 39.546 | 0.791 |
|  |  | Custos directos |  |  | 40.337 |

Resíduos:
- colocação: mt12plo010gd Placa de silicato de cálcio, de 1200x2000 mm e 12 mm de espessura, com os bordos longitudinais afinados; factor de resíduo 0.0373454
- colocação: mt12ppo010a Massa de juntas; factor de resíduo 0.0075
- colocação: mt41php030g; factor de resíduo 0.055

## Recursos

**mt12plo010gd** m² Placa de silicato de cálcio, de 1200x2000 mm e 12 mm de espessura, com os bordos longitudinais afinados
Dados técnicos: Custo energético 225.375 MJ; Emissão de CO2 14.800 kg; Código LER 17 09 04; Massa do elemento 10.56 kg; Volume 0.00704 m3
Resíduos:
- embalagem: re170203 Plástico. (componente de resíduo); rendimento 0.025 kg; Código LER 17 02 03; Massa do elemento 1 kg; Volume 0.001667 m3

**mt12ppo010a** kg Massa de juntas
Dados técnicos: Custo energético 13.573 MJ; Emissão de CO2 0.475 kg; Código LER 17 08 02; Massa do elemento 1 kg; Volume 0.001 m3
Resíduos:
- embalagem: re170203 Plástico; rendimento 0.028 kg

**mt41php030g** Ud Cartucho de 310 ml de massa intumescente monocomponente
Dados técnicos: Custo energético 37.186 MJ; Emissão de CO2 1.557 kg; Código LER 17 09 04; Massa do elemento 0.496 kg; Volume 0.000331 m3
Resíduos:
- embalagem: re170203 Plástico; rendimento 0.1 kg
