# Revestimento interior autoportante de placas de silicato de cálcio

- Propriedade do ficheiro: CYPE Ingenieros S.A.
- Formato: FIEBDC-3/2016
- Programa: Gerador de preços para construção civil. CYPE Ingenieros, S.A.
- Data: 28/03/2024
- Moeda: EUR
- Custos indirectos: 3 %
- IVA: 23 %

## R Revestimentos

### RR Paredes (placas e painéis)

#### RRS De placas de silicato de cálcio

**RRS005** m² Revestimento interior autoportante de placas de silicato de cálcio.
Revestimento interior autoportante livre, com resistência ao fogo EI 120, segundo EN 1364-1, de 98 mm de espessura, formado por placa de silicato de cálcio tipo corta-fogo de 25 mm de espessura, formando sandwich com uma placa tipo corta-fogo de 25 mm de espessura, aparafusadas directamente a uma estrutura autoportante de aço galvanizado formada por canais horizontais, solidamente fixados ao piso a ao tecto e montantes verticais de 48 mm e 0,6 mm de espessura com uma modulação de 600 mm e com disposição normal "N", montados sobre calhas junto à fachada vertical. Inclusive fixações para a ancoragem de canais e montantes metálicos; parafusos para a fixação das placas; massa para o tratamento de juntas e massa intumescente.
Critérios considerados na determinação do preço da unidade de obra: O preço inclui a resolução de encontros e pontos singulares, mas não inclui o isolamento a colocar entre as placas e o paramento.
Inclui: Marcação na laje inferior e na superior dos perfis. Colocação e fixação dos montantes sobre os elementos horizontais. Corte das placas. Fixação das placas. Tratamento de juntas.
Critério de medição de projecto: Superfície medida segundo documentação gráfica de Projecto, sem duplicar esquinas nem encontros.
Critério de medição de obra: Medir-se-á a superfície realmente executada segundo especificações de Projecto, sem duplicar esquinas nem encontros.

| Código | Un | Descrição | Rendimento | Preço | Importância |
|---|---|---|---|---|---|
| mt12psg070c | m | Canal de perfil de aço galvanizado de 48 mm de largura, segundo EN 14195. (material) | 0.8 | 1.31 | 1.048 |
| mt12psg060c | m | Montante de perfil de aço galvanizado de 48 mm de largura, segundo EN 14195. (material) | 2 | 1.58 | 3.160 |
| mt12plo010an | m² | Placa de silicato de cálcio, de 1200x2500 mm e 25 mm de espessura, com os bordos quadrados; Euroclasse A1 de reacção ao fogo, segundo NP EN 13501-1. (material) | 2.1 | 33.55 | 70.455 |
| mt12psg081d | Ud | Parafuso autoperfurante 3,5x35 mm. (material) | 10 | 0.01 | 0.100 |
| mt12psg081g | Ud | Parafuso autoperfurante 4,2x70 mm. (material) | 20 | 0.03 | 0.600 |
| mt12psg220 | Ud | Fixação composta por bucha e parafuso 5x27. (material) | 2 | 0.06 | 0.120 |
| mt12ppo010a | kg | Massa de juntas. (material) | 0.25 | 1.67 | 0.418 |
| mt41php030g | Ud | Cartucho de 310 ml de massa intumescente monocomponente, à base de resinas acrílicas, com propriedades ignífugas, cor branca, Euroclasse D-s2, d0 de reacção ao fogo, segundo NP EN 13501-1, apta para ser pintada, classe Y1, segundo EOTA TR024. (material) | 0.2 | 6.91 | 1.382 |
| mo053 | h | Oficial de 1ª montador de pré-fabricados interiores. (mão de obra) | 0.475 | 23.31 | 11.072 |
| mo100 | h | Ajudante de montador de pré-fabricados interiores. (mão de obra) | 0.475 | 22.13 | 10.512 |
| % | % | Custos directos complementares | 2 % | 98.867 | 1.977 |
|  |  | Custos directos |  |  | 100.844 |

Resíduos:
- colocação: mt12psg070c Canal de perfil de aço galvanizado de 48 mm de largura, segundo EN 14195; factor de resíduo 0.0187621
- colocação: mt12psg060c Montante de perfil de aço galvanizado de 48 mm de largura, segundo EN 14195; factor de resíduo 0.0176845
- colocação: mt12plo010an; factor de resíduo 0.024
- colocação: mt12psg081d Parafuso autoperfurante 3,5x35 mm; factor de resíduo 0.00526316
- colocação: mt12psg081g Parafuso autoperfurante 4,2x70 mm; factor de resíduo 0.00515152
- colocação: mt12ppo010a Massa de juntas; factor de resíduo 0.0075
- colocação: mt41php030g; factor de resíduo 0.055

## Recursos

**mt12psg070c** m Canal de perfil de aço galvanizado de 48 mm de largura, segundo EN 14195
Dados técnicos: Custo energético 77.382 MJ; Emissão de CO2 2.373 kg; Código LER 17 04 05; Massa do elemento 0.58 kg; Volume 0.000276 m3
Resíduos:
- embalagem: re170203 Plástico. (componente de resíduo); rendimento 0.005 kg; Código LER 17 02 03; Massa do elemento 1 kg; Volume 0.001667 m3

**mt12psg060c** m Montante de perfil de aço galvanizado de 48 mm de largura, segundo EN 14195
Dados técnicos: Custo energético 77.405 MJ; Emissão de CO2 2.374 kg; Código LER 17 04 05; Massa do elemento 0.58 kg; Volume 0.000276 m3
Resíduos:
- embalagem: re170203 Plástico; rendimento 0.005 kg

**mt12plo010an** m² Placa de silicato de cálcio
Dados técnicos: Custo energético 461.187 MJ; Emissão de CO2 30.317 kg; Código LER 17 09 04; Massa do elemento 21.7 kg; Volume 0.014467 m3
Resíduos:
- embalagem: re170203 Plástico; rendimento 0.032 kg

**mt12psg081d** Ud Parafuso autoperfurante 3,5x35 mm
Dados técnicos: Custo energético 0.019 MJ; Emissão de CO2 0.002 kg; Código LER 17 04 05; Massa do elemento 0.0019 kg
Resíduos:
- embalagem: re150101 Embalagens de papel e cartão. (componente de resíduo); rendimento 0.001 kg; Código LER 15 01 01; Massa do elemento 1 kg; Volume 0.001333 m3

**mt12psg081g** Ud Parafuso autoperfurante 4,2x70 mm
Dados técnicos: Custo energético 0.033 MJ; Emissão de CO2 0.003 kg; Código LER 17 04 05; Massa do elemento 0.0033 kg; Volume 0.000002 m3
Resíduos:
- embalagem: re150101 Embalagens de papel e cartão; rendimento 0.001 kg

**mt12ppo010a** kg Massa de juntas
Dados técnicos: Custo energético 13.573 MJ; Emissão de CO2 0.475 kg; Código LER 17 08 02; Massa do elemento 1 kg; Volume 0.001 m3
Resíduos:
- embalagem: re170203 Plástico; rendimento 0.028 kg

**mt41php030g** Ud Cartucho de 310 ml de massa intumescente monocomponente
Dados técnicos: Custo energético 37.186 MJ; Emissão de CO2 1.557 kg; Código LER 17 09 04; Massa do elemento 0.496 kg; Volume 0.000331 m3
Resíduos:
- embalagem: re170203 Plástico; rendimento 0.1 kg
