# Junta de dilatação em pavimento contínuo de betão, com perfil pré-moldado

- Propriedade do ficheiro: CYPE Ingenieros S.A.
- Formato: FIEBDC-3/2016
- Programa: Gerador de preços para construção civil. CYPE Ingenieros, S.A.
- Data: 23/05/2024
- Moeda: EUR
- Custos indirectos: 3 %
- IVA: 23 %

## R Revestimentos

### RS Pavimentos

#### RSN Juntas em pavimentos contínuos de betão

**RSN105** m Junta de dilatação em pavimento contínuo de betão, com perfil pré-moldado.
Junta de dilatação em pavimento contínuo de betão, com perfil pré-moldado de 185 mm de altura, composto por dois perfis de aço galvanizado, unidos entre si, entre os que se coloca espuma de poliestireno. Inclusive pés de ancoragem e elementos de fixação.
Inclui: Implantação da junta. Corte e colocação do perfil no elemento a betonar. Execução das uniões entre perfis. Resolução de encontros. Fixação e ajuste dos perfis.
Critério de medição de projecto: Comprimento medido segundo documentação gráfica de Projecto.
Critério de medição de obra: Medir-se-á o comprimento realmente executado segundo especificações de Projecto.

| Código | Un | Descrição | Rendimento | Preço | Importância |
|---|---|---|---|---|---|
| mt18wwe015c | m | Perfil pré-moldado de 185 mm de altura, composto por dois perfis de aço galvanizado, unidos entre si, entre os que se coloca espuma de poliestireno, para a formação de juntas de dilatação em pavimentos contínuos de betão; com pés de ancoragem e elementos de fixação. (material) | 1.05 | 54.56 | 57.288 |
| mo020 | h | Oficial de 1ª construção. (mão de obra) | 0.05 | 22.68 | 1.134 |
| mo113 | h | Operário não qualificado construção. (mão de obra) | 0.05 | 21.45 | 1.073 |
| % | % | Custos directos complementares | 2 % | 59.495 | 1.190 |
|  |  | Custos directos |  |  | 60.685 |

Resíduos:
- colocação: mt18wwe015c; factor de resíduo 0.0053

## Recursos

**mt18wwe015c** m Perfil pré-moldado de 185 mm de altura
Dados técnicos: Custo energético 257.297 MJ; Emissão de CO2 26.202 kg; Código LER 17 04 05; Massa do elemento 10.22 kg; Volume 0.004867 m3
Resíduos:
- embalagem: re170203 Plástico. (componente de resíduo); rendimento 0.008 kg; Código LER 17 02 03; Massa do elemento 1 kg; Volume 0.001667 m3
