# Alçapão para tecto falso contínuo de placas de gesso laminado. Sistema "PLACO"

- Propriedade do ficheiro: CYPE Ingenieros S.A.
- Formato: FIEBDC-3/2016
- Programa: Gerador de preços para construção civil. CYPE Ingenieros, S.A.
- Data: 23/05/2024
- Moeda: EUR
- Custos indirectos: 3 %
- IVA: 23 %

## R Revestimentos

### RT Tectos falsos em interiores

#### RTC Contínuos, de placas de gesso laminado

**RTC019** Ud Alçapão para tecto falso contínuo de placas de gesso laminado. Sistema "PLACO".
Alçapão de aço galvanizado lacado, cor branca, Metaltramp "PLACO", de 400x400 mm, formado por aro e porta com chave, para tecto falso contínuo de placas de gesso laminado. Inclusive acessórios de montagem.
Inclui: Marcação e corte da placa de gesso laminado. Colocação do alçapão. Resolução de encontros e pontos singulares.
Critério de medição de projecto: Número de unidades previstas, segundo documentação gráfica de Projecto.
Critério de medição de obra: Medir-se-á o número de unidades realmente colocadas segundo especificações de Projecto.

| Código | Un | Descrição | Rendimento | Preço | Importância |
|---|---|---|---|---|---|
| mt12plk060a | Ud | Alçapão de aço galvanizado lacado, cor branca, Metaltramp "PLACO", de 400x400 mm, formado por aro e porta com chave. (material) | 1 | 25.88 | 25.880 |
| mo015 | h | Oficial de 1ª montador de tectos falsos. (mão de obra) | 0.3 | 23.31 | 6.993 |
| mo082 | h | Ajudante de montador de tectos falsos. (mão de obra) | 0.15 | 22.13 | 3.320 |
| % | % | Custos directos complementares | 2 % | 36.193 | 0.724 |
|  |  | Custos directos |  |  | 36.917 |

## Recursos

**mt12plk060a** Ud Alçapão de aço galvanizado lacado, cor branca, Metaltramp "PLACO", de 400x400 mm, formado por aro e porta com chave
Dados técnicos: Custo energético 44.568 MJ; Emissão de CO2 4.389 kg
Resíduos:
- embalagem: re150101 Embalagens de papel e cartão. (componente de resíduo); rendimento 0.09 kg; Código LER 15 01 01; Massa do elemento 1 kg; Volume 0.001333 m3
- embalagem: re170203 Plástico. (componente de resíduo); rendimento 0.045 kg; Código LER 17 02 03; Massa do elemento 1 kg; Volume 0.001667 m3
