# Cisterna encastrada para sanita de solo

- Propriedade do ficheiro: CYPE Ingenieros S.A.
- Formato: FIEBDC-3/2016
- Programa: Gerador de preços para construção civil. CYPE Ingenieros, S.A.
- Data: 28/03/2024
- Moeda: EUR
- Custos indirectos: 3 %
- IVA: 23 %

## S Equipamentos fixos e sinalização

### SA Aparelhos sanitários

#### SAI Sanitas

**SAI110** Ud Cisterna encastrada para sanita de solo.
Cisterna ligeira para encastrar em parede de alvenaria e botão mecânico de duplo accionamento. Instalação encastrada em parede de alvenaria.
Inclui: Marcação. Colocação e fixação da cisterna. Ligação à rede de água fria. Montagem de acessórios e complementos. Verificação do seu correcto funcionamento.
Critério de medição de projecto: Número de unidades previstas, segundo documentação gráfica de Projecto.
Critério de medição de obra: Medir-se-á o número de unidades realmente colocadas segundo especificações de Projecto.

| Código | Un | Descrição | Rendimento | Preço | Importância |
|---|---|---|---|---|---|
| mt30ips025c | Ud | Cisterna ligeira para encastrar em parede de alvenaria, com ancoragens, válvula de seccionamento de 1/2" pré-montada, mecanismo de descarga de 3/6 litros e elementos de ligação à alimentação e escoamento, para sanita de pé. (material) | 1 | 225.6 | 225.600 |
| mt30ips030a | Ud | Botão mecânico de duplo accionamento, com embelezador, para cisterna encastrada. (material) | 1 | 32 | 32.000 |
| mo008 | h | Oficial de 1ª canalizador. (mão de obra) | 1 | 23.31 | 23.310 |
| % | % | Custos directos complementares | 2 % | 280.910 | 5.618 |
|  |  | Custos directos |  |  | 286.528 |
