# Separador de urinóis de plástico

- Propriedade do ficheiro: CYPE Ingenieros S.A.
- Formato: FIEBDC-3/2016
- Programa: Gerador de preços para construção civil. CYPE Ingenieros, S.A.
- Data: 28/03/2024
- Moeda: EUR
- Custos indirectos: 3 %
- IVA: 23 %

## S Equipamentos fixos e sinalização

### SA Aparelhos sanitários

#### SAU Urinóis

**SAU091** Ud Separador de urinóis de plástico.
Separador de urinóis de plástico, de cor branca, código de pedido, de 440x740x96 mm.
Inclui: Colocação e fixação.
Critério de medição de projecto: Número de unidades previstas, segundo documentação gráfica de Projecto.
Critério de medição de obra: Medir-se-á o número de unidades realmente colocadas segundo especificações de Projecto.

| Código | Un | Descrição | Rendimento | Preço | Importância |
|---|---|---|---|---|---|
| mt30uge300e | Ud | Separador de urinóis de plástico, de cor branca, código de pedido, de 440x740x96 mm, com suporte mural e fixações. (material) | 1 | 248.9 | 248.900 |
| mo008 | h | Oficial de 1ª canalizador. (mão de obra) | 0.5 | 23.31 | 11.655 |
| % | % | Custos directos complementares | 2 % | 260.555 | 5.211 |
|  |  | Custos directos |  |  | 265.766 |
