# Pia hospitalar de porcelana sanitária "ROCA"

- Propriedade do ficheiro: CYPE Ingenieros S.A.
- Formato: FIEBDC-3/2016
- Programa: Gerador de preços para construção civil. CYPE Ingenieros, S.A.
- Data: 28/03/2024
- Moeda: EUR
- Custos indirectos: 3 %
- IVA: 23 %

## S Equipamentos fixos e sinalização

### SA Aparelhos sanitários

#### SAV Pias hospitalares

**SAV010** Ud Pia hospitalar de porcelana sanitária "ROCA".
Pia hospitalar de porcelana sanitária, de pé, modelo Garda "ROCA", cor Blanco, de 420x500x445 mm, de 420x500x445 mm, de saída horizontal, com peça de união, grelha de escoamento e jogo de fixação, com grelha de aço inoxidável, com almofadado, para pia hospitalar modelo Garda, equipado com torneira misturadora bicomando mural, para tanque de lavar roupa, de cano giratório, acabamento cromado, modelo Brava. Inclusive silicone para enchimento de juntas.
Inclui: Marcação. Colocação e fixação do aparelho. Montagem do elemento de drenagem. Ligação à rede de drenagem. Montagem da torneira. Ligação às redes de água fria e quente. Verificação do seu correcto funcionamento. Vedação de juntas.
Critério de medição de projecto: Número de unidades previstas, segundo documentação gráfica de Projecto.
Critério de medição de obra: Medir-se-á o número de unidades realmente colocadas segundo especificações de Projecto.

| Código | Un | Descrição | Rendimento | Preço | Importância |
|---|---|---|---|---|---|
| mt30var010a | Ud | Pia hospitalar de porcelana sanitária, de pé, modelo Garda "ROCA", cor Blanco, de 420x500x445 mm, de 420x500x445 mm, de saída horizontal, com peça de união, grelha de escoamento e jogo de fixação. (material) | 1 | 183.4 | 183.400 |
| mt30var011a | Ud | Grelha de aço inoxidável, com almofadado, para pia hospitalar modelo Garda "ROCA". (material) | 1 | 93.94 | 93.940 |
| mt31gmo040a | Ud | Torneira misturadora bicomando mural, para tanque de lavar roupa, de cano giratório, acabamento cromado, modelo Brava "ROCA", com arejador, segundo EN 200. (material) | 1 | 92.4 | 92.400 |
| mt30div020 | Ud | Manguito elástico incorporado com junta, para pia hospitalar. (material) | 1 | 21.5 | 21.500 |
| mt30www005 | Ud | Cartucho de 300 ml de silicone ácida monocomponente, fungicida, para vedação de juntas em ambientes húmidos. (material) | 0.012 | 7.5 | 0.090 |
| mo008 | h | Oficial de 1ª canalizador. (mão de obra) | 1.2 | 23.31 | 27.972 |
| % | % | Custos directos complementares | 2 % | 419.302 | 8.386 |
|  |  | Custos directos |  |  | 427.688 |

Resíduos:
- colocação: mt30www005 Cartucho de 300 ml de silicone ácida monocomponente, fungicida, para vedação de juntas em ambientes húmidos; factor de resíduo 0.06

## Recursos

**mt30var010a** Ud Pia hospitalar de porcelana sanitária
Dados técnicos: Custo energético 95.672 MJ; Emissão de CO2 84.924 kg
Resíduos:
- embalagem: re150101 Embalagens de papel e cartão. (componente de resíduo); rendimento 1.423 kg; Código LER 15 01 01; Massa do elemento 1 kg; Volume 0.001333 m3

**mt30var011a** Ud Grelha de aço inoxidável, com almofadado, para pia hospitalar modelo Garda "ROCA"
Dados técnicos: Custo energético 1.541 MJ; Emissão de CO2 1.828 kg
Resíduos:
- embalagem: re150101 Embalagens de papel e cartão; rendimento 1.255 kg

**mt31gmo040a** Ud Torneira misturadora bicomando mural
Dados técnicos: Custo energético 193.309 MJ; Emissão de CO2 13.041 kg
Resíduos:
- embalagem: re150101 Embalagens de papel e cartão; rendimento 0.072 kg

**mt30www005** Ud Cartucho de 300 ml de silicone ácida monocomponente, fungicida, para vedação de juntas em ambientes húmidos
Dados técnicos: Custo energético 87.088 MJ; Emissão de CO2 3.667 kg; Código LER 17 09 04; Massa do elemento 0.45 kg; Volume 0.0003 m3
Resíduos:
- embalagem: re170203 Plástico. (componente de resíduo); rendimento 0.1 kg; Código LER 17 02 03; Massa do elemento 1 kg; Volume 0.001667 m3
