# Mobiliário completo de cozinha com frente de madeira

- Propriedade do ficheiro: CYPE Ingenieros S.A.
- Formato: FIEBDC-3/2016
- Programa: Gerador de preços para construção civil. CYPE Ingenieros, S.A.
- Data: 23/05/2024
- Moeda: EUR
- Custos indirectos: 3 %
- IVA: 23 %

## S Equipamentos fixos e sinalização

### SC Cozinhas/lavandarias

#### SCM Móveis

**SCM026** Ud Mobiliário completo de cozinha com frente de madeira.
Mobiliário completo de cozinha composto por 3,5 m de móveis inferiores com rodapé e 3,5 m de móveis superiores, realizado com frentes constituídas por painel de madeira lamelada colada de pinho, classe SWP/2 NS, para uso em ambiente húmido, de 19 mm de espessura, com os cantos vistos, acabadas com verniz de poliuretano; montadas sobre os corpos constituídos por núcleo de painel de partículas tipo P2 de interior, para uso em ambiente seco, de 16 mm de espessura, chapa traseira de 6 mm de espessura, com revestimento melamínico acabamento brilho com papel decorativo de cor bege, impregnado com resina melamínica e orlas termoplásticas de ABS. Incluindo montagem de gavetas e prateleiras do mesmo material que o corpo, dobradiças, pés reguláveis para móveis inferiores guias de gavetas e outras ferragens de qualidade básica, instalados nos corpos dos móveis e puxadores, maçanetas, sistemas de abertura automática, e outras ferragens da série básica, fixados nas frentes dos móveis.
Critérios considerados na determinação do preço da unidade de obra: O preço não inclui a bancada, os electrodomésticos nem o lava-loiças.
Inclui: Marcação da posição e dos pontos de fixação. Colocação, fixação e nivelação dos corpos dos móveis. Colocação e fixação de dobradiças e prateleiras. Colocação de frentes e gavetas. Colocação dos puxadores em frentes e gavetas. Colocação do rodapé. Limpeza e remoção de restos para contentor.
Critério de medição de projecto: Número de unidades previstas, segundo documentação gráfica de Projecto. Não se duplicaram esquinas na medição do comprimento das frentes de móveis superiores e inferiores.
Critério de medição de obra: Medir-se-á o número de unidades realmente executadas segundo especificações de Projecto.

| Código | Un | Descrição | Rendimento | Preço | Importância |
|---|---|---|---|---|---|
| mt32cue010aga | m | Corpo para móveis inferiores de cozinha de 58 cm de profundidade e 70 cm de altura, com núcleo de painel de partículas tipo P2 de interior, para uso em ambiente seco, segundo NP EN 312, de 16 mm de espessura, chapa traseira de 6 mm de espessura, com revestimento melamínico acabamento brilho com papel decorativo de cor bege, impregnado com resina melamínica e orlas termoplásticas de ABS. Inclusive gavetas e prateleiras do mesmo material que o corpo, dobradiças, pés reguláveis para móveis inferiores guias de gavetas e outras ferragens de qualidade básica. (material) | 3.5 | 82.18 | 287.630 |
| mt32cue020ama | m | Corpo para móveis superiores de cozinha de 33 cm de profundidade e 70 cm de altura, com núcleo de painel de partículas tipo P2 de interior, para uso em ambiente seco, segundo NP EN 312, de 16 mm de espessura, chapa traseira de 6 mm de espessura, com revestimento melamínico acabamento brilho com papel decorativo de cor bege, impregnado com resina melamínica e orlas termoplásticas de ABS. Inclusive prateleiras do mesmo material que o corpo, dobradiças, ferragens de suspensão e outras ferragens de qualidade básica. (material) | 3.5 | 83.22 | 291.270 |
| mt32mum120a | m | Frente de madeira maciça para móveis inferiores de cozinha de 70 cm de altura, constituída por painel de madeira lamelada colada de pinho, classe SWP/2 NS, para uso em ambiente húmido, segundo EN 13353, de 19 mm de espessura, com os cantos vistos, acababa com verniz de poliuretano. Inclusive puxadores, maçanetas, sistemas de abertura automática, e outras ferragens da série básica. (material) | 3.5 | 440 | 1540.000 |
| mt32mum110a | m | Frente de madeira maciça para móveis superiores de cozinha de 70 cm de altura, constituída por painel de madeira lamelada colada de pinho, classe SWP/2 NS, para uso em ambiente húmido, segundo EN 13353, de 19 mm de espessura, com os cantos vistos, acababa com verniz de poliuretano. Inclusive p/p de puxadores, maçanetas, sistemas de abertura automática, e outras ferragens da série básica. (material) | 3.5 | 440 | 1540.000 |
| mt32mum121a | m | Rodapé de madeira maciça para móveis inferiores de cozinha, constituído por painel de madeira lamelada colada de pinho, classe SWP/2 NS, para uso em ambiente húmido, segundo EN 13353, de 19 mm de espessura, com os cantos vistos, acabado com verniz de poliuretano. Inclusive remates. (material) | 3.5 | 123.2 | 431.200 |
| mo017 | h | Oficial de 1ª carpinteiro. (mão de obra) | 6.195 | 23.03 | 142.671 |
| mo058 | h | Ajudante de carpinteiro. (mão de obra) | 6.195 | 22.27 | 137.963 |
| % | % | Custos directos complementares | 2 % | 4370.734 | 87.415 |
|  |  | Custos directos |  |  | 4458.149 |

## Recursos

**mt32cue010aga** m Corpo para móveis inferiores de cozinha de 58 cm de profundidade e 70 cm de altura
Dados técnicos: Custo energético 1093.374 MJ; Emissão de CO2 20.356 kg
Resíduos:
- embalagem: re150101 Embalagens de papel e cartão. (componente de resíduo); rendimento 1.247 kg; Código LER 15 01 01; Massa do elemento 1 kg; Volume 0.001333 m3
- embalagem: re170604 Materiais de isolamento não abrangidos em 17 06 01 e 17 06 03. (componente de resíduo); rendimento 0.027 kg; Código LER 17 06 04; Massa do elemento 1 kg; Volume 0.001667 m3

**mt32cue020ama** m Corpo para móveis superiores de cozinha de 33 cm de profundidade e 70 cm de altura
Dados técnicos: Custo energético 752.356 MJ; Emissão de CO2 14.346 kg
Resíduos:
- embalagem: re150101 Embalagens de papel e cartão; rendimento 1.248 kg
- embalagem: re170604 Materiais de isolamento não abrangidos em 17 06 01 e 17 06 03; rendimento 0.027 kg

**mt32mum120a** m Frente de madeira maciça para móveis inferiores de cozinha de 70 cm de altura
Dados técnicos: Custo energético 282.412 MJ; Emissão de CO2 -4.547 kg
Resíduos:
- embalagem: re150101 Embalagens de papel e cartão; rendimento 1.44 kg
- embalagem: re170604 Materiais de isolamento não abrangidos em 17 06 01 e 17 06 03; rendimento 0.032 kg

**mt32mum110a** m Frente de madeira maciça para móveis superiores de cozinha de 70 cm de altura
Dados técnicos: Custo energético 282.412 MJ; Emissão de CO2 -4.547 kg
Resíduos:
- embalagem: re150101 Embalagens de papel e cartão; rendimento 1.44 kg
- embalagem: re170604 Materiais de isolamento não abrangidos em 17 06 01 e 17 06 03; rendimento 0.032 kg

**mt32mum121a** m Rodapé de madeira maciça para móveis inferiores de cozinha
Dados técnicos: Custo energético 62.303 MJ; Emissão de CO2 -0.105 kg
Resíduos:
- embalagem: re150101 Embalagens de papel e cartão; rendimento 1.278 kg
- embalagem: re170604 Materiais de isolamento não abrangidos em 17 06 01 e 17 06 03; rendimento 0.028 kg
