# Coluna de duche com saída de banheira com termostato

- Propriedade do ficheiro: CYPE Ingenieros S.A.
- Formato: FIEBDC-3/2016
- Programa: Gerador de preços para construção civil. CYPE Ingenieros, S.A.
- Data: 28/03/2024
- Moeda: EUR
- Custos indirectos: 3 %
- IVA: 23 %

## S Equipamentos fixos e sinalização

### SG Torneiras

#### SGB Para banheiras

**SGB120** Ud Coluna de duche com saída de banheira com termostato.
Coluna de duche com saída de banheira, acabamento cromado, composta por termostato com redutor de caudal, chuveiro mural com três tipos de jacto (Rain, SmartRain e Jet), rótula para ângulos de até 15° com o plano horizontal e braço de chuveiro orientável 45°, de 450 mm de comprimento, com tubo para condução da água protegido internamente para maior durabilidade e suporte, chuveiro de mão, com cabeça de cor branca com três tipos de jacto (Rain, SmartRain e Massage), elemento deslizante para ajuste em altura e bicha de 1,75 m de comprimento, isolamento térmico, sistema de poupança de água, limitador de temperatura com batente de segurança a 38°C, sistema anticalcário, limitador de caudal, inversor e arejador. Inclusive elementos de ligação.
Inclui: Colocação. Ligação e verificação do seu correcto funcionamento.
Critério de medição de projecto: Número de unidades previstas, segundo documentação gráfica de Projecto.
Critério de medição de obra: Medir-se-á o número de unidades realmente colocadas segundo especificações de Projecto.

| Código | Un | Descrição | Rendimento | Preço | Importância |
|---|---|---|---|---|---|
| mt31gro130a | Ud | Coluna de duche com saída de banheira, acabamento cromado, composta por termostato com redutor de caudal, chuveiro mural com três tipos de jacto (Rain, SmartRain e Jet), rótula para ângulos de até 15° com o plano horizontal e braço de chuveiro orientável 45°, de 450 mm de comprimento, com tubo para condução da água protegido internamente para maior durabilidade e suporte, chuveiro de mão, com cabeça de cor branca com três tipos de jacto (Rain, SmartRain e Massage), elemento deslizante para ajuste em altura e bicha de 1,75 m de comprimento, isolamento térmico, sistema de poupança de água, limitador de temperatura com batente de segurança a 38°C, sistema anticalcário, limitador de caudal, inversor e arejador, inclusive elementos de ligação. (material) | 1 | 878.38 | 878.380 |
| mt37www010 | Ud | Material auxiliar para instalações de abastecimento de água. (material) | 1 | 1.4 | 1.400 |
| mo008 | h | Oficial de 1ª canalizador. (mão de obra) | 0.15 | 23.31 | 3.497 |
| % | % | Custos directos complementares | 2 % | 883.277 | 17.666 |
|  |  | Custos directos |  |  | 900.943 |
