# Torneiras electrónicas para chuveiro, "PRESTO IBÉRICA"

- Propriedade do ficheiro: CYPE Ingenieros S.A.
- Formato: FIEBDC-3/2016
- Programa: Gerador de preços para construção civil. CYPE Ingenieros, S.A.
- Data: 28/03/2024
- Moeda: EUR
- Custos indirectos: 3 %
- IVA: 23 %

## S Equipamentos fixos e sinalização

### SG Torneiras

#### SGD Para chuveiros

**SGD030** Ud Torneiras electrónicas para chuveiro, "PRESTO IBÉRICA".
Torneira electrónica Tecnologia Sensia "PRESTO IBÉRICA" formada por torneira electrónica com accionamento da descarga por infravermelhos, para chuveiro, série Sensia, modelo Rada Sense 85545 "PRESTO IBÉRICA", com led indicador da temperatura seleccionada, fixação rápida, difusor do chuveiro (não incluído neste preço). Inclusive elementos de ligação e duas válvulas de seccionamento.
Inclui: Colocação. Ligação e verificação do seu correcto funcionamento.
Critério de medição de projecto: Número de unidades previstas, segundo documentação gráfica de Projecto.
Critério de medição de obra: Medir-se-á o número de unidades realmente colocadas segundo especificações de Projecto.

| Código | Un | Descrição | Rendimento | Preço | Importância |
|---|---|---|---|---|---|
| mt31gsp010a | Ud | Torneira electrónica com accionamento da descarga por infravermelhos, para chuveiro, série Sensia, modelo Rada Sense 85545 "PRESTO IBÉRICA", com led indicador da temperatura seleccionada, fixação rápida, difusor do chuveiro (não incluído neste preço); inclusive elementos de ligação e duas válvulas de seccionamento. (material) | 1 | 1097.4 | 1097.400 |
| mt37www010 | Ud | Material auxiliar para instalações de abastecimento de água. (material) | 1 | 1.4 | 1.400 |
| mo008 | h | Oficial de 1ª canalizador. (mão de obra) | 0.5 | 23.31 | 11.655 |
| % | % | Custos directos complementares | 2 % | 1110.455 | 22.209 |
|  |  | Custos directos |  |  | 1132.664 |
