# Chuveiro mural

- Propriedade do ficheiro: CYPE Ingenieros S.A.
- Formato: FIEBDC-3/2016
- Programa: Gerador de preços para construção civil. CYPE Ingenieros, S.A.
- Data: 28/03/2024
- Moeda: EUR
- Custos indirectos: 3 %
- IVA: 23 %

## S Equipamentos fixos e sinalização

### SG Torneiras

#### SGD Para chuveiros

**SGD090** Ud Chuveiro mural.
Chuveiro mural, acabamento cromado, com jacto PureRain e braço de chuveiro de 422 mm de comprimento, com tubo para condução da água protegido internamente para maior durabilidade, limitador de caudal a 9,2 l/min e sistema anticalcário. Inclusive elementos de fixação.
Inclui: Colocação. Ligação e verificação do seu correcto funcionamento.
Critério de medição de projecto: Número de unidades previstas, segundo documentação gráfica de Projecto.
Critério de medição de obra: Medir-se-á o número de unidades realmente colocadas segundo especificações de Projecto.

| Código | Un | Descrição | Rendimento | Preço | Importância |
|---|---|---|---|---|---|
| mt31gro112a | Ud | Chuveiro mural, acabamento cromado, com jacto PureRain e braço de chuveiro de 422 mm de comprimento, com tubo para condução da água protegido internamente para maior durabilidade, limitador de caudal a 9,2 l/min e sistema anticalcário, inclusive elementos de fixação. (material) | 1 | 464.44 | 464.440 |
| mt37www010 | Ud | Material auxiliar para instalações de abastecimento de água. (material) | 1 | 1.4 | 1.400 |
| mo008 | h | Oficial de 1ª canalizador. (mão de obra) | 0.15 | 23.31 | 3.497 |
| % | % | Custos directos complementares | 2 % | 469.337 | 9.387 |
|  |  | Custos directos |  |  | 478.724 |
