# Coluna de duche com temporizador

- Propriedade do ficheiro: CYPE Ingenieros S.A.
- Formato: FIEBDC-3/2016
- Programa: Gerador de preços para construção civil. CYPE Ingenieros, S.A.
- Data: 28/03/2024
- Moeda: EUR
- Custos indirectos: 3 %
- IVA: 23 %

## S Equipamentos fixos e sinalização

### SG Torneiras

#### SGD Para chuveiros

**SGD100** Ud Coluna de duche com temporizador.
Coluna de duche com temporizador com pulsação antibloqueio, com função anti-legionela, de zamak, acabamento cromado, com tempo de fluxo ajustável entre 20 e 35 segundos, caudal de 10 l/min, difusor orientável com tomada de alimentação aparente macho de 3/4" e regulador automático de caudal. Inclusive válvula de seccionamento, filtro e elementos de fixação.
Inclui: Colocação. Ligação e verificação do seu correcto funcionamento.
Critério de medição de projecto: Número de unidades previstas, segundo documentação gráfica de Projecto.
Critério de medição de obra: Medir-se-á o número de unidades realmente colocadas segundo especificações de Projecto.

| Código | Un | Descrição | Rendimento | Preço | Importância |
|---|---|---|---|---|---|
| mt31gmp610a | Ud | Coluna de duche com temporizador com pulsação antibloqueio, com função anti-legionela, de zamak, acabamento cromado, com tempo de fluxo ajustável entre 20 e 35 segundos, caudal de 10 l/min, difusor orientável com tomada de alimentação aparente macho de 3/4" e regulador automático de caudal, para colocação em superfície; inclusive válvula de seccionamento, filtro e elementos de fixação. (material) | 1 | 287.7 | 287.700 |
| mt37www010 | Ud | Material auxiliar para instalações de abastecimento de água. (material) | 1 | 1.4 | 1.400 |
| mo008 | h | Oficial de 1ª canalizador. (mão de obra) | 0.5 | 23.31 | 11.655 |
| % | % | Custos directos complementares | 2 % | 300.755 | 6.015 |
|  |  | Custos directos |  |  | 306.770 |

## Recursos

**mt31gmp610a** Ud Coluna de duche com temporizador com pulsação antibloqueio
Dados técnicos: Custo energético 112.782 MJ; Emissão de CO2 7.619 kg
Resíduos:
- embalagem: re150101 Embalagens de papel e cartão. (componente de resíduo); rendimento 0.086 kg; Código LER 15 01 01; Massa do elemento 1 kg; Volume 0.001333 m3
