# Coluna de duche com temporizador e termostato

- Propriedade do ficheiro: CYPE Ingenieros S.A.
- Formato: FIEBDC-3/2016
- Programa: Gerador de preços para construção civil. CYPE Ingenieros, S.A.
- Data: 28/03/2024
- Moeda: EUR
- Custos indirectos: 3 %
- IVA: 23 %

## S Equipamentos fixos e sinalização

### SG Torneiras

#### SGD Para chuveiros

**SGD110** Ud Coluna de duche com temporizador e termostato.
Coluna de duche com temporizador e termostato, com tomadas de alimentação ocultas, de alumínio de 2,2 mm de espessura, cor cinzento, acabamento acetinado, com cabeças de ABS de alta resistência, com tempo de fluxo de 30 segundos, limitador de caudal a 6 l/min, acabamento cromado, amortecedor de golpes de aríete, difusor orientável com orifícios anticalcário. Inclusive ligação de alimentação flexível de 1/2" de diâmetro com porca giratória, válvula de seccionamento, filtros e elementos de fixação.
Inclui: Colocação. Ligação e verificação do seu correcto funcionamento.
Critério de medição de projecto: Número de unidades previstas, segundo documentação gráfica de Projecto.
Critério de medição de obra: Medir-se-á o número de unidades realmente colocadas segundo especificações de Projecto.

| Código | Un | Descrição | Rendimento | Preço | Importância |
|---|---|---|---|---|---|
| mt31gmp600ea | Ud | Coluna de duche com temporizador e termostato, com tomadas de alimentação ocultas, de alumínio de 2,2 mm de espessura, cor cinzento, acabamento acetinado, com cabeças de ABS de alta resistência, com tempo de fluxo de 30 segundos, limitador de caudal a 6 l/min, acabamento cromado, amortecedor de golpes de aríete, difusor orientável com orifícios anticalcário, para colocação em superfície; inclusive ligação de alimentação flexível de 1/2" de diâmetro com porca giratória, válvula de seccionamento, filtros e elementos de fixação. (material) | 1 | 432.72 | 432.720 |
| mt37www010 | Ud | Material auxiliar para instalações de abastecimento de água. (material) | 1 | 1.4 | 1.400 |
| mo008 | h | Oficial de 1ª canalizador. (mão de obra) | 0.5 | 23.31 | 11.655 |
| % | % | Custos directos complementares | 2 % | 445.775 | 8.916 |
|  |  | Custos directos |  |  | 454.691 |
