# Torneira temporizada para lavatório

- Propriedade do ficheiro: CYPE Ingenieros S.A.
- Formato: FIEBDC-3/2016
- Programa: Gerador de preços para construção civil. CYPE Ingenieros, S.A.
- Data: 28/03/2024
- Moeda: EUR
- Custos indirectos: 3 %
- IVA: 23 %

## S Equipamentos fixos e sinalização

### SG Torneiras

#### SGL Para lavatórios

**SGL010** Ud Torneira temporizada para lavatório.
Torneiras temporizadas, misturadoras, de prateleira, para lavatório, acabamento cromado, arejador, com tempo de fluxo de 10 segundos, limitador de caudal a 6 l/min. Inclusive elementos de ligação, ligações de alimentação flexíveis de 1/2" de diâmetro e 350 mm de comprimento, válvulas antirretorno e duas válvulas de seccionamento.
Inclui: Marcação. Colocação. Ligação. Verificação do seu correcto funcionamento.
Critério de medição de projecto: Número de unidades previstas, segundo documentação gráfica de Projecto.
Critério de medição de obra: Medir-se-á o número de unidades realmente colocadas segundo especificações de Projecto.

| Código | Un | Descrição | Rendimento | Preço | Importância |
|---|---|---|---|---|---|
| mt31gmp020baaa1 | Ud | Torneiras temporizadas, misturadoras, de prateleira, para lavatório, acabamento cromado, arejador, com tempo de fluxo de 10 segundos, limitador de caudal a 6 l/min; inclusive elementos de ligação, ligações de alimentação flexíveis de 1/2" de diâmetro e 350 mm de comprimento, válvulas antirretorno e duas válvulas de seccionamento. (material) | 1 | 221.45 | 221.450 |
| mt37www010 | Ud | Material auxiliar para instalações de abastecimento de água. (material) | 1 | 1.4 | 1.400 |
| mo008 | h | Oficial de 1ª canalizador. (mão de obra) | 0.5 | 23.31 | 11.655 |
| % | % | Custos directos complementares | 2 % | 234.505 | 4.690 |
|  |  | Custos directos |  |  | 239.195 |
