# Suporte mural para casa de banho

- Propriedade do ficheiro: CYPE Ingenieros S.A.
- Formato: FIEBDC-3/2016
- Programa: Gerador de preços para construção civil. CYPE Ingenieros, S.A.
- Data: 28/03/2024
- Moeda: EUR
- Custos indirectos: 3 %
- IVA: 23 %

## S Equipamentos fixos e sinalização

### SM Casas de banho

#### SMA Acessórios

**SMA012** Ud Suporte mural para casa de banho.
Suporte mural para colocar um copo ou um doseador de sabão, acabamento cromado, com doseador de sabão. Fixação ao suporte com as fixações fornecidas pelo fabricante.
Inclui: Marcação. Colocação e fixação.
Critério de medição de projecto: Número de unidades previstas, segundo documentação gráfica de Projecto.
Critério de medição de obra: Medir-se-á o número de unidades realmente colocadas segundo especificações de Projecto.

| Código | Un | Descrição | Rendimento | Preço | Importância |
|---|---|---|---|---|---|
| mt31gro515a | Ud | Suporte mural para colocar um copo ou um doseador de sabão, acabamento cromado, inclusive parafusos e buchas. (material) | 1 | 39.58 | 39.580 |
| mt31gro535a | Ud | Doseador de sabão, acabamento cromado, com depósito recarregável de vidro de 160 ml de capacidade cor branca. (material) | 1 | 32.39 | 32.390 |
| mo107 | h | Ajudante de canalizador. (mão de obra) | 0.15 | 22.09 | 3.314 |
| % | % | Custos directos complementares | 2 % | 75.284 | 1.506 |
|  |  | Custos directos |  |  | 76.790 |
