# Dispensador de lenços de papel

- Propriedade do ficheiro: CYPE Ingenieros S.A.
- Formato: FIEBDC-3/2016
- Programa: Gerador de preços para construção civil. CYPE Ingenieros, S.A.
- Data: 28/03/2024
- Moeda: EUR
- Custos indirectos: 3 %
- IVA: 23 %

## S Equipamentos fixos e sinalização

### SM Casas de banho

#### SME Dispensadores de papel

**SME050** Ud Dispensador de lenços de papel.
Dispensador de lenços, de aço inoxidável AISI 304 com acabamento cromado, de 250x130x70 mm.
Critério de medição de projecto: Número de unidades previstas, segundo documentação gráfica de Projecto.
Critério de medição de obra: Medir-se-á o número de unidades realmente colocadas segundo especificações de Projecto.

| Código | Un | Descrição | Rendimento | Preço | Importância |
|---|---|---|---|---|---|
| mt31abp081a | Ud | Dispensador de lenços, de aço inoxidável AISI 304 com acabamento cromado, de 250x130x70 mm. (material) | 1 | 44.23 | 44.230 |
| mo107 | h | Ajudante de canalizador. (mão de obra) | 0.15 | 22.09 | 3.314 |
| % | % | Custos directos complementares | 2 % | 47.544 | 0.951 |
|  |  | Custos directos |  |  | 48.495 |
