# Papeleira higiénica

- Propriedade do ficheiro: CYPE Ingenieros S.A.
- Formato: FIEBDC-3/2016
- Programa: Gerador de preços para construção civil. CYPE Ingenieros, S.A.
- Data: 10/06/2024
- Moeda: EUR
- Custos indirectos: 3 %
- IVA: 23 %

## S Equipamentos fixos e sinalização

### SM Casas de banho

#### SMH Papeleiras e baldes higiénicos

**SMH010** Ud Papeleira higiénica.
Papeleira para pensos higiénicos, de 50 litros de capacidade, de polipropileno branco e aço inoxidável AISI 304, de 680x340x220 mm.
Critério de medição de projecto: Número de unidades previstas, segundo documentação gráfica de Projecto.
Critério de medição de obra: Medir-se-á o número de unidades realmente colocadas segundo especificações de Projecto.

| Código | Un | Descrição | Rendimento | Preço | Importância |
|---|---|---|---|---|---|
| mt31abn075a | Ud | Papeleira para pensos higiénicos, de 50 litros de capacidade, de polipropileno branco e aço inoxidável AISI 304, de 680x340x220 mm. (material) | 1 | 76.86 | 76.860 |
| mo107 | h | Ajudante de canalizador. (mão de obra) | 0.05 | 22.09 | 1.105 |
| % | % | Custos directos complementares | 2 % | 77.965 | 1.559 |
|  |  | Custos directos |  |  | 79.524 |

## Recursos

**mt31abn075a** Ud Papeleira para pensos higiénicos
Dados técnicos: Custo energético 238.050 MJ; Emissão de CO2 12.472 kg
Resíduos:
- embalagem: re150101 Embalagens de papel e cartão. (componente de resíduo); rendimento 0.072 kg; Código LER 15 01 01; Massa do elemento 1 kg; Volume 0.001333 m3
