# Corrimão para deficientes, reabilitação e idosos, de aço zincado

- Propriedade do ficheiro: CYPE Ingenieros S.A.
- Formato: FIEBDC-3/2016
- Programa: Gerador de preços para construção civil. CYPE Ingenieros, S.A.
- Data: 28/03/2024
- Moeda: EUR
- Custos indirectos: 3 %
- IVA: 23 %

## S Equipamentos fixos e sinalização

### SP Aparelhos sanitários adaptados e ajudas técnicas

#### SPA Assentos, barras de apoio e corrimões

**SPA030** Ud Corrimão para deficientes, reabilitação e idosos, de aço zincado.
Corrimão para deficientes, reabilitação e idosos, formado por 1 tubo de 300 mm de comprimento, 1 tubo de 400 mm de comprimento, peça de união de secção recta em T e 2 peças de remate de secção curva, de aço zincado pintado com poliuretano, de 32 mm de diâmetro. Inclusive elementos de fixação.
Inclui: Colocação, nivelamento e fixação dos elementos de suporte. Limpeza do elemento.
Critério de medição de projecto: Número de unidades previstas, segundo documentação gráfica de Projecto.
Critério de medição de obra: Medir-se-á o número de unidades realmente colocadas segundo especificações de Projecto.

| Código | Un | Descrição | Rendimento | Preço | Importância |
|---|---|---|---|---|---|
| mt31abp160aa | Ud | Tubo recto, de aço zincado pintado com poliuretano, de 32 mm de diâmetro e 300 mm de comprimento. (material) | 1 | 19.11 | 19.110 |
| mt31abp160ba | Ud | Tubo recto, de aço zincado pintado com poliuretano, de 32 mm de diâmetro e 400 mm de comprimento. (material) | 1 | 22.41 | 22.410 |
| mt31abp161bc | Ud | Peça de união de secção recta em T, de aço zincado pintado com poliuretano, de 32 mm de diâmetro. (material) | 1 | 40.06 | 40.060 |
| mt31abp161aa | Ud | Peça de remate de secção curva, de aço zincado pintado com poliuretano, de 32 mm de diâmetro. (material) | 2 | 44.52 | 89.040 |
| mo107 | h | Ajudante de canalizador. (mão de obra) | 0.2 | 22.09 | 4.418 |
| % | % | Custos directos complementares | 2 % | 175.038 | 3.501 |
|  |  | Custos directos |  |  | 178.539 |
