# Tampas de caixas de correio e caixas

- Propriedade do ficheiro: CYPE Ingenieros S.A.
- Formato: FIEBDC-3/2016
- Programa: Gerador de preços para construção civil. CYPE Ingenieros, S.A.
- Data: 28/03/2024
- Moeda: EUR
- Custos indirectos: 3 %
- IVA: 23 %

## S Equipamentos fixos e sinalização

### SZ Zonas comuns

#### SZB Hall

**SZB016** Ud Tampas de caixas de correio e caixas.
Tampas de caixas de correio de alumínio pintado cor prata, de 282x58 mm de dimensões exteriores e 250x27 mm para a entrada de cartas. Inclusive elementos de fixação.
Inclui: Marcação. Fixação em paramento com elementos de ancoragem.
Critério de medição de projecto: Número de unidades previstas, segundo documentação gráfica de Projecto.
Critério de medição de obra: Medir-se-á o número de unidades realmente colocadas segundo especificações de Projecto.

| Código | Un | Descrição | Rendimento | Preço | Importância |
|---|---|---|---|---|---|
| mt45btv500aa | Ud | Tampas de caixas de correio de alumínio pintado cor prata, de 282x58 mm de dimensões exteriores e 250x27 mm para a entrada de cartas, com elementos de fixação. (material) | 1 | 16.15 | 16.150 |
| mo080 | h | Ajudante de montador. (mão de obra) | 0.1 | 22.13 | 2.213 |
| % | % | Custos directos complementares | 2 % | 18.363 | 0.367 |
|  |  | Custos directos |  |  | 18.730 |

## Recursos

**mt45btv500aa** Ud Tampas de caixas de correio de alumínio pintado cor prata
Dados técnicos: Custo energético 0.017 MJ; Emissão de CO2 0.027 kg
Resíduos:
- embalagem: re150101 Embalagens de papel e cartão. (componente de resíduo); rendimento 0.032 kg; Código LER 15 01 01; Massa do elemento 1 kg; Volume 0.001333 m3
