# Pavimento contínuo de betão tratado superficialmente com endurecedor ou corante, uso desportivo

- Propriedade do ficheiro: CYPE Ingenieros S.A.
- Formato: FIEBDC-3/2016
- Programa: Gerador de preços para construção civil. CYPE Ingenieros, S.A.
- Data: 23/10/2024
- Moeda: EUR
- Custos indirectos: 3 %
- IVA: 23 %

## U Infra-estruturas no logradouro

### UD Recintos desportivos

#### UDH Pavimentos de betão

**UDH010** m² Pavimento contínuo de betão tratado superficialmente com endurecedor ou corante, uso desportivo.
Pavimento contínuo exterior para pista desportiva, de 10 cm de espessura, de betão com adição de fibras, realizado com betão C12/15 (X0(P); D12; S3; Cl 1,0) fabricado em central e betonagem desde camião com um conteúdo de fibras sem função estrutural, fibras de vidro resistentes aos álcalis (AR) de 2 kg/m³, espalhamento e vibração manual através de régua vibradora; tratado superficialmente com primário regulador da absorção; camada de desgaste de 3 a 4 mm de espessura de argamassa de cimento CEM I/45 R com inertes siliciosos e aditivos, com um rendimento aproximado de 1 kg/m², com acabamento através de afagamento mecânico; camada de acabamento com tinta plástica à base de resinas acrílicas puras em emulsão aquosa, cor vermelho. Incluindo painel de poliestireno expandido de 3 cm de espessura, para a execução de juntas de retracção.
Critérios considerados na determinação do preço da unidade de obra: O preço não inclui a sub-base.
Inclui: Preparação da superfície existente. Marcação das juntas de construção. Colocação dos elementos de enchimento das juntas. Aplicação de níveis através de pontos, mestras de betão ou réguas. Rega da superfície base. Mistura em camião betoneira. Betonagem, espalhamento e vibração do betão. Cura do betão. Formação de juntas de retracção através de corte com serra de disco. Vedação de juntas com massa de poliuretano. Aplicação da camada de primário. Execução do acabamento superficial.
Critério de medição de projecto: Superfície medida segundo documentação gráfica de Projecto.
Critério de medição de obra: Medir-se-á a superfície realmente executada segundo especificações de Projecto.

| Código | Un | Descrição | Rendimento | Preço | Importância |
|---|---|---|---|---|---|
| mt10hmf020ab | m³ | Betão simples C12/15 (X0(P); D12; S3; Cl 1,0), fabricado em central, segundo NP EN 206. (material) | 0.105 | 73 | 7.665 |
| mt08fic020b | kg | Fibras de vidro resistentes aos álcalis (AR), com um conteúdo mínimo de zircónio de 17,1%, de 13 mm de comprimento e 13,5 microns de diâmetro, com 100 filamentos por fio unidos entre si com adesivo, limite elástico 74000 N/mm², resistência à tracção 1620 MPa, para prevenir fissuras por retracção em elementos de betão, segundo NP EN 15422. (material) | 0.2 | 8.73 | 1.746 |
| mt09moc005b | kg | Primário regulador da absorção, para a fixação de suportes desagregáveis e melhorar a aderência dos suportes absorventes. (material) | 0.2 | 7.97 | 1.594 |
| mt47adh020 | m² | Revestimento contínuo constituído por aglomerado de quartzo, cimento e corante, de 3 a 4 mm de espessura, para acabamento superficial de pavimento de campo desportivo. (material) | 1 | 5.67 | 5.670 |
| mt27pdj010f | l | Tinta plástica, acabamento acetinado, à base de resinas acrílicas puras emulsionadas em água, cor vermelho, flexível, dura, resistente à água e à intempérie, para aplicar com trincha, rolo ou pistola, sem diluir. (material) | 0.356 | 12.28 | 4.372 |
| mt47adh022 | m | Poliestireno expandido em juntas de dilatação de pavimentos contínuos de betão. (material) | 0.18 | 0.33 | 0.059 |
| mt15bas030b | Ud | Cartucho de massa elastomérica monocomponente à base de poliuretano, de cor cinzento, de 600 ml, tipo F-25 HM segundo EN ISO 11600, de alta aderência e de endurecimento rápido, com elevadas propriedades elásticas, resistência à intempérie, ao envelhecimento e aos raios UV, apta para estar em contacto com agua potável, dureza Shore A aproximada de 35 e alongamento em ruptura > 600%, segundo EN ISO 11600. (material) | 0.6 | 6.38 | 3.828 |
| mq04dua020b | h | Dumper de descarga frontal de 2 t de carga útil. (equipamento) | 0.019 | 10.38 | 0.197 |
| mq06vib020 | h | Régua vibradora de 3 m. (equipamento) | 0.016 | 5.23 | 0.084 |
| mq06fra010 | h | Talocha mecânica de betão. (equipamento) | 0.555 | 5.68 | 3.152 |
| mq06cor020 | h | Equipamento para corte de juntas em massames de betão. (equipamento) | 0.1 | 10.64 | 1.064 |
| mo041 | h | Oficial de 1ª construção de obra civil. (mão de obra) | 0.21 | 22.68 | 4.763 |
| mo087 | h | Ajudante de construção de obra civil. (mão de obra) | 0.31 | 22.13 | 6.860 |
| mo038 | h | Oficial de 1ª pintor. (mão de obra) | 0.15 | 22.68 | 3.402 |
| mo076 | h | Ajudante de pintor. (mão de obra) | 0.15 | 22.13 | 3.320 |
| % | % | Custos directos complementares | 2 % | 47.776 | 0.956 |
|  |  | Custos directos |  |  | 48.732 |

Resíduos:
- colocação: mt10hmf020ab Betão simples C12/15 (X0(P); D12; S3; Cl 1,0), fabricado em central, segundo NP EN 206; factor de resíduo 0.00154579
- colocação: mt09moc005b; factor de resíduo 0.03
- colocação: mt47adh020; factor de resíduo 0.07
- colocação: mt27pdj010f; factor de resíduo 0.0275
- colocação: mt47adh022 Poliestireno expandido em juntas de dilatação de pavimentos contínuos de betão; factor de resíduo 0.048
- colocação: mt15bas030b; factor de resíduo 0.06

## Recursos

**mt10hmf020ab** m³ Betão simples C12/15 (X0(P); D12; S3; Cl 1,0), fabricado em central, segundo NP EN 206
Dados técnicos: Custo energético 1840.000 MJ; Emissão de CO2 230.000 kg; Código LER 17 01 01; Massa do elemento 2300 kg; Volume 1.533333 m3

**mt09moc005b** kg Primário regulador da absorção
Dados técnicos: Custo energético 75.527 MJ; Emissão de CO2 2.872 kg; Código LER 17 09 04; Massa do elemento 1 kg; Volume 0.000667 m3
Resíduos:
- embalagem: re170203 Plástico. (componente de resíduo); rendimento 0.003 kg; Código LER 17 02 03; Massa do elemento 1 kg; Volume 0.001667 m3

**mt47adh020** m² Revestimento contínuo constituído por aglomerado de quartzo
Dados técnicos: Custo energético 79.286 MJ; Emissão de CO2 5.487 kg; Código LER 17 09 04; Massa do elemento 5.8 kg; Volume 0.003867 m3

**mt27pdj010f** l Tinta plástica, acabamento acetinado
Dados técnicos: Custo energético 24.527 MJ; Emissão de CO2 1.250 kg; Código LER 08 01 11; Massa do elemento 1.29 kg; Volume 0.001433 m3
Resíduos:
- embalagem: re170203 Plástico; rendimento 0.032 kg

**mt47adh022** m Poliestireno expandido em juntas de dilatação de pavimentos contínuos de betão
Dados técnicos: Custo energético 11.132 MJ; Emissão de CO2 0.382 kg; Código LER 17 06 04; Massa do elemento 0.12 kg; Volume 0.0002 m3
Resíduos:
- embalagem: re170203 Plástico; rendimento 0.001 kg

**mt15bas030b** Ud Cartucho de massa elastomérica monocomponente à base de poliuretano
Dados técnicos: Custo energético 113.498 MJ; Emissão de CO2 5.521 kg; Código LER 17 09 04; Massa do elemento 0.72 kg; Volume 0.00048 m3
Resíduos:
- embalagem: re170203 Plástico; rendimento 0.1 kg
