# Filtro de águas pluviais, instalado em tubo de queda

- Propriedade do ficheiro: CYPE Ingenieros S.A.
- Formato: FIEBDC-3/2016
- Programa: Gerador de preços para construção civil. CYPE Ingenieros, S.A.
- Data: 28/03/2024
- Moeda: EUR
- Custos indirectos: 3 %
- IVA: 23 %

## U Infra-estruturas no logradouro

### UG Armazenamento e gestão de águas pluviais

#### UGF Filtros

**UGF010** Ud Filtro de águas pluviais, instalado em tubo de queda.
Filtro de águas pluviais auto-limpável, com uma entrada de 110 mm de diâmetro e duas saídas, uma de 110 mm de diâmetro e uma de 50 mm de diâmetro, com possibilidade de alteração do modo de funcionamento para verão e inverno, instalado em tubo de queda.
Inclui: Marcação. Ligação.
Critério de medição de projecto: Número de unidades previstas, segundo documentação gráfica de Projecto.
Critério de medição de obra: Medir-se-á o número de unidades realmente executadas segundo especificações de Projecto.

| Código | Un | Descrição | Rendimento | Preço | Importância |
|---|---|---|---|---|---|
| mt36fpg010a | Ud | Filtro de águas pluviais auto-limpável, com uma entrada de 110 mm de diâmetro e duas saídas, uma de 110 mm de diâmetro e uma de 50 mm de diâmetro, com possibilidade de alteração do modo de funcionamento para verão e inverno, para instalar em tubo de queda. (material) | 1 | 40 | 40.000 |
| mo008 | h | Oficial de 1ª canalizador. (mão de obra) | 0.2 | 23.31 | 4.662 |
| mo107 | h | Ajudante de canalizador. (mão de obra) | 0.2 | 22.09 | 4.418 |
| % | % | Custos directos complementares | 2 % | 49.080 | 0.982 |
|  |  | Custos directos |  |  | 50.062 |

## Recursos

**mt36fpg010a** Ud Filtro de águas pluviais auto-limpável
Dados técnicos: Custo energético 24.512 MJ; Emissão de CO2 1.296 kg
Resíduos:
- embalagem: re150101 Embalagens de papel e cartão. (componente de resíduo); rendimento 0.095 kg; Código LER 15 01 01; Massa do elemento 1 kg; Volume 0.001333 m3
- embalagem: re170203 Plástico. (componente de resíduo); rendimento 0.047 kg; Código LER 17 02 03; Massa do elemento 1 kg; Volume 0.001667 m3
