# Electrobomba submergível

- Propriedade do ficheiro: CYPE Ingenieros S.A.
- Formato: FIEBDC-3/2016
- Programa: Gerador de preços para construção civil. CYPE Ingenieros, S.A.
- Data: 28/03/2024
- Moeda: EUR
- Custos indirectos: 3 %
- IVA: 23 %

## U Infra-estruturas no logradouro

### UG Armazenamento e gestão de águas pluviais

#### UGS Sistemas de condução de água

**UGS020** Ud Electrobomba submergível.
Electrobomba submergível de aço inoxidável, caudal máximo 250 l/min, altura máxima de impulsão 10 m, com motor, de 0,9 kW, alimentação a 220/240 V e 50-60 Hz, com regulador de nível incorporado e cabo eléctrico de ligação de 10 metros com tomada tipo shuko.
Inclui: Marcação. Colocação. Ligação e verificação do seu correcto funcionamento.
Critério de medição de projecto: Número de unidades previstas, segundo documentação gráfica de Projecto.
Critério de medição de obra: Medir-se-á o número de unidades realmente executadas segundo especificações de Projecto.

| Código | Un | Descrição | Rendimento | Preço | Importância |
|---|---|---|---|---|---|
| mt37eqp040a | Ud | Electrobomba submergível de aço inoxidável, caudal máximo 250 l/min, altura máxima de impulsão 10 m, com motor, de 0,9 kW, alimentação a 220/240 V e 50-60 Hz, com regulador de nível incorporado e cabo eléctrico de ligação de 10 metros com tomada tipo shuko. (material) | 1 | 375.15 | 375.150 |
| mo008 | h | Oficial de 1ª canalizador. (mão de obra) | 0.8 | 23.31 | 18.648 |
| mo107 | h | Ajudante de canalizador. (mão de obra) | 0.8 | 22.09 | 17.672 |
| % | % | Custos directos complementares | 2 % | 411.470 | 8.229 |
|  |  | Custos directos |  |  | 419.699 |

## Recursos

**mt37eqp040a** Ud Electrobomba submergível de aço inoxidável
Dados técnicos: Custo energético 284.410 MJ; Emissão de CO2 20.541 kg
Resíduos:
- embalagem: re150101 Embalagens de papel e cartão. (componente de resíduo); rendimento 1.576 kg; Código LER 15 01 01; Massa do elemento 1 kg; Volume 0.001333 m3
