# Rega

- Propriedade do ficheiro: CYPE Ingenieros S.A.
- Formato: FIEBDC-3/2016
- Programa: Gerador de preços para construção civil. CYPE Ingenieros, S.A.
- Data: 28/03/2024
- Moeda: EUR
- Custos indirectos: 3 %
- IVA: 23 %

## U Infra-estruturas no logradouro

### UJ Jardins

#### UJA Acondicionamento do terreno

**UJA070** m² Rega.
Rega com meios manuais, através de, mangueira ligada a boca de rega, com um rendimento de 5 l/m², procurando uma distribuição uniforme.
Inclui: Humedecimento do terreno.
Critério de medição de projecto: Superfície medida em projecção horizontal, segundo documentação gráfica de Projecto.
Critério de medição de obra: Medir-se-á, em projecção horizontal, a superfície realmente executada segundo especificações de Projecto.

| Código | Un | Descrição | Rendimento | Preço | Importância |
|---|---|---|---|---|---|
| mt08aaa010a | m³ | Água. (material) | 0.005 | 1.5 | 0.008 |
| mo115 | h | Operário jardineiro. (mão de obra) | 0.004 | 21.45 | 0.086 |
| % | % | Custos directos complementares | 2 % | 0.094 | 0.002 |
|  |  | Custos directos |  |  | 0.096 |

## Recursos

**mt08aaa010a** m³ Água
Dados técnicos: Custo energético 60.000 MJ; Emissão de CO2 30.000 kg
