# Filtro

- Propriedade do ficheiro: CYPE Ingenieros S.A.
- Formato: FIEBDC-3/2016
- Programa: Gerador de preços para construção civil. CYPE Ingenieros, S.A.
- Data: 28/03/2024
- Moeda: EUR
- Custos indirectos: 3 %
- IVA: 23 %

## U Infra-estruturas no logradouro

### UP Piscinas

#### UPD Equipamentos de tratamento de águas

**UPD030** Ud Filtro.
Filtro de fibra de vidro reforçada com resina de poliéster, de 500 mm de diâmetro, com duas saídas de 1 1/2", caudal de 9,5 m³/h e pressão máxima de trabalho de 2,5 bar. Inclusive tampa de poliéster.
Inclui: Colocação. Ligação e verificação do seu correcto funcionamento.
Critério de medição de projecto: Número de unidades previstas, segundo documentação gráfica de Projecto.
Critério de medição de obra: Medir-se-á o número de unidades realmente executadas segundo especificações de Projecto.

| Código | Un | Descrição | Rendimento | Preço | Importância |
|---|---|---|---|---|---|
| mt47ped110a | Ud | Filtro de fibra de vidro reforçada com resina de poliéster, de 500 mm de diâmetro, com duas saídas de 1 1/2", caudal de 9,5 m³/h e pressão máxima de trabalho de 2,5 bar, inclusive tampa de poliéster. (material) | 1 | 950.6 | 950.600 |
| mo008 | h | Oficial de 1ª canalizador. (mão de obra) | 1.56 | 23.31 | 36.364 |
| mo107 | h | Ajudante de canalizador. (mão de obra) | 1.56 | 22.09 | 34.460 |
| % | % | Custos directos complementares | 2 % | 1021.424 | 20.428 |
|  |  | Custos directos |  |  | 1041.852 |

## Recursos

**mt47ped110a** Ud Filtro de fibra de vidro reforçada com resina de poliéster
Dados técnicos: Custo energético 717.945 MJ; Emissão de CO2 33.476 kg
Resíduos:
- embalagem: re150101 Embalagens de papel e cartão. (componente de resíduo); rendimento 1.584 kg; Código LER 15 01 01; Massa do elemento 1 kg; Volume 0.001333 m3
