# Boca de impulsão

- Propriedade do ficheiro: CYPE Ingenieros S.A.
- Formato: FIEBDC-3/2016
- Programa: Gerador de preços para construção civil. CYPE Ingenieros, S.A.
- Data: 10/06/2024
- Moeda: EUR
- Custos indirectos: 3 %
- IVA: 23 %

## U Infra-estruturas no logradouro

### UP Piscinas

#### UPM Complementos para tanque de piscina

**UPM040** Ud Boca de impulsão.
Boca de impulsão, de aço inoxidável AISI 316L, de 35 mm de comprimento, com rosca de 40 mm de diâmetro.
Inclui: Montagem, ligação e verificação do seu correcto funcionamento.
Critério de medição de projecto: Número de unidades previstas, segundo documentação gráfica de Projecto.
Critério de medição de obra: Medir-se-á o número de unidades realmente executadas segundo especificações de Projecto.

| Código | Un | Descrição | Rendimento | Preço | Importância |
|---|---|---|---|---|---|
| mt47ped041a | Ud | Boca de impulsão, de aço inoxidável AISI 316L, de 35 mm de comprimento, com rosca de 40 mm de diâmetro. (material) | 1 | 156.75 | 156.750 |
| mo008 | h | Oficial de 1ª canalizador. (mão de obra) | 0.25 | 23.31 | 5.828 |
| mo107 | h | Ajudante de canalizador. (mão de obra) | 0.125 | 22.09 | 2.761 |
| % | % | Custos directos complementares | 2 % | 165.339 | 3.307 |
|  |  | Custos directos |  |  | 168.646 |

## Recursos

**mt47ped041a** Ud Boca de impulsão, de aço inoxidável AISI 316L, de 35 mm de comprimento, com rosca de 40 mm de diâmetro
Dados técnicos: Custo energético 14.328 MJ; Emissão de CO2 2.167 kg
Resíduos:
- embalagem: re150101 Embalagens de papel e cartão. (componente de resíduo); rendimento 0.079 kg; Código LER 15 01 01; Massa do elemento 1 kg; Volume 0.001333 m3
