# Controlador

- Propriedade do ficheiro: CYPE Ingenieros S.A.
- Formato: FIEBDC-3/2016
- Programa: Gerador de preços para construção civil. CYPE Ingenieros, S.A.
- Data: 28/03/2024
- Moeda: EUR
- Custos indirectos: 3 %
- IVA: 23 %

## U Infra-estruturas no logradouro

### UR Rega

#### URM Automatização

**URM030** Ud Controlador.
Programador electrónico para rega automática, para 3 estações, com 3 programas e 4 arranques diários por programa, alimentação por transformador 230/24 V interno, com capacidade para colocar em funcionamento várias electroválvulas simultaneamente e colocação mural no exterior em armário estanque com chave. Inclusive programação. Totalmente montado e ligado.
Inclui: Instalação na superfície da parede. Ligação eléctrica das electroválvulas. Ligação eléctrica com o transformador. Programação.
Critério de medição de projecto: Número de unidades previstas, segundo documentação gráfica de Projecto.
Critério de medição de obra: Medir-se-á o número de unidades realmente executadas segundo especificações de Projecto.

| Código | Un | Descrição | Rendimento | Preço | Importância |
|---|---|---|---|---|---|
| mt48pro040a | Ud | Programador electrónico para rega automática, para 3 estações, com 3 programas e 4 arranques diários por programa, alimentação por transformador 230/24 V interno, com capacidade para colocar em funcionamento várias electroválvulas simultaneamente e colocação mural no exterior em armário estanque com chave. (material) | 1 | 176 | 176.000 |
| mo003 | h | Oficial de 1ª electricista. (mão de obra) | 0.786 | 23.31 | 18.322 |
| mo102 | h | Ajudante de electricista. (mão de obra) | 0.786 | 22.09 | 17.363 |
| % | % | Custos directos complementares | 2 % | 211.685 | 4.234 |
|  |  | Custos directos |  |  | 215.919 |
